# Répartiteur

- Propriété du fichier: CYPE Ingenieros S.A.
- Format: FIEBDC-3/2016
- Logiciel: Générateur de prix de la construction. CYPE Ingenieros, S.A.
- Date: 17/09/2024
- Zone géographique: Algérie
- Devise: DZD
- Coûts indirects: 3 %
- Frais généraux: 13 %
- Bénéfice: 6 %
- TVA: 19 %

## T Équipements techniques

### TT Installations de télécommunication

#### TTX Réseaux de câbles co-axiaux

**TTX160** U Répartiteur.
Relais de 5-1000 MHz à 6 sorties, de 10 dB de pertes d'insertion.
Inclut: Mise en place. Connexion et contrôle de son bon fonctionnement.
Critère pour le métré: Nombre d'unités prévues, selon documentation graphique du Projet.
Critère pour le mémoire: On mesurera le nombre d'unités réellement exécutées selon les spécifications du Projet.

| Code | U | Désignation | Quantité | Prix | Montant |
|---|---|---|---|---|---|
| mt40irt023s | U | Relais de 5-1000 MHz à 6 sorties, de 10 dB de pertes d'insertion, avec connecteurs type "F". (matériau) | 1 | 3452.56 | 3452.560 |
| mo001 | h | Compagnon professionnel III/CP2 installateur en télécommunications. (main-d'œuvre) | 0.114 | 717.33 | 81.776 |
| mo056 | h | Ouvrier professionnel II/OP installateur en télécommunications. (main-d'œuvre) | 0.114 | 520.85 | 59.377 |
| % | % | Frais de chantier des unités d'ouvrage | 2 % | 3593.713 | 71.874 |
|  |  | Coûts directs |  |  | 3665.587 |

## Ressources

**mt40irt023s** U Relais de 5-1000 MHz à 6 sorties, de 10 dB de pertes d'insertion, avec connecteurs type "F"
Données techniques: Coût énergétique 6.279 MJ; Émission de CO2 0.696 kg
Déchets:
- emballage: re150101 Emballages en papier et en carton. (composant de déchet); quantité 0.072 kg; Code CED 15 01 01; Masse de l'élément 1 kg; Volume 0.001333 m3
