# Plinthe en bois

- Propriété du fichier: CYPE Ingenieros S.A.
- Format: FIEBDC-3/2016
- Logiciel: Generador de precios de la construcción. CYPE Ingenieros, S.A.
- Date: 15/06/2024
- Zone géographique: Algérie
- Devise: DZD
- Coûts indirects: 3 %
- Frais généraux: 13 %
- Bénéfice: 6 %
- TVA: 19 %

## F Aménagements et finitions

### FS Revêtements de sols

#### FSB Bois

**FSB070** m Plinthe en bois.
Plinthe de panneau aggloméré replaqué avec bois de chêne, de 60x10 mm, finition vernie en atelier, fixé au parement via clous. Comprend la cire de remplissage pour le bouchage des orifices.
Inclut: Implantation. Découpe des pièces. Fixation des pièces sur le parement. Bouchage des orifices. Résolution des coins et des rencontres.
Critère pour le métré: Longueur mesurée selon documentation graphique du Projet, sans inclure les largeurs de passage. Le métré par casses et découpes n'a pas été augmenté, puisque 5% de pièces de plus ont été considérées dans la décomposition.
Critère pour le mémoire: On mesurera la longueur réellement exécutée selon les spécifications du Projet.

| Code | U | Désignation | Quantité | Prix | Montant |
|---|---|---|---|---|---|
| mt18rma020sb | m | Plinthe de panneau aggloméré replaqué avec bois de chêne, de 60x10 mm, finition vernie en atelier. (matériau) | 1.05 | 342.63 | 359.762 |
| mt18mva150a | U | Clou en acier galvanisé avec tête perdue, de 1,4 mm de diamètre et 25 mm de longueur. (matériau) | 2.5 | 2.4 | 6.000 |
| mt22www080 | kg | Cire de remplissage, pour couvrir les défauts superficiels du bois. (matériau) | 0.008 | 6949.29 | 55.594 |
| mo025 | h | Compagnon professionnel III/CP2 parqueteur. (main-d'œuvre) | 0.136 | 698.09 | 94.940 |
| % | % | Frais de chantier des unités d'ouvrage | 2 % | 516.296 | 10.326 |
|  |  | Coûts directs |  |  | 526.622 |

Déchets:
- pose: mt18rma020sb Plinthe de panneau aggloméré replaqué avec bois de chêne, de 60x10 mm, finition vernie en atelier; facteur de déchet 0.013124

## Ressources

**mt18rma020sb** m Plinthe de panneau aggloméré replaqué avec bois de chêne, de 60x10 mm, finition vernie en atelier
Données techniques: Coût énergétique 50.603 MJ; Émission de CO2 -0.680 kg; Code CED 17 02 01; Masse de l'élément 0.371 kg; Volume 0.000337 m3
Déchets:
- emballage: re170203 Plastique. (composant de déchet); quantité 0.002 kg; Code CED 17 02 03; Masse de l'élément 1 kg; Volume 0.001667 m3
