# Plinthe en bois

- Propriété du fichier: CYPE Ingenieros S.A.
- Format: FIEBDC-3/2016
- Logiciel: Generador de precios de la construcción. CYPE Ingenieros, S.A.
- Date: 15/06/2024
- Zone géographique: Algérie
- Devise: DZD
- Coûts indirects: 3 %
- Frais généraux: 13 %
- Bénéfice: 6 %
- TVA: 19 %

## F Aménagements et finitions

### FS Revêtements de sols

#### FSB Bois

**FSB070** m Plinthe en bois.
Plinthe en bois massif de chêne, de 60x10 mm, finition vernie en atelier, fixé au parement via adhésif.
Inclut: Implantation. Découpe des pièces. Fixation des pièces sur le parement. Résolution des coins et des rencontres.
Critère pour le métré: Longueur mesurée selon documentation graphique du Projet, sans inclure les largeurs de passage. Le métré par casses et découpes n'a pas été augmenté, puisque 5% de pièces de plus ont été considérées dans la décomposition.
Critère pour le mémoire: On mesurera la longueur réellement exécutée selon les spécifications du Projet.

| Code | U | Désignation | Quantité | Prix | Montant |
|---|---|---|---|---|---|
| mt18rma010yc | m | Plinthe en bois massif de chêne, de 60x10 mm, finition vernie en atelier. (matériau) | 1.05 | 553.01 | 580.661 |
| mt18mva070 | l | Adhésif, avec classe de sollicitation D3 selon NF EN 204. (matériau) | 0.05 | 431.59 | 21.580 |
| mo025 | h | Compagnon professionnel III/CP2 parqueteur. (main-d'œuvre) | 0.114 | 698.09 | 79.582 |
| % | % | Frais de chantier des unités d'ouvrage | 2 % | 681.823 | 13.636 |
|  |  | Coûts directs |  |  | 695.459 |

Déchets:
- pose: mt18rma010yc Plinthe en bois massif de chêne, de 60x10 mm, finition vernie en atelier; facteur de déchet 0.0119175
- pose: mt18mva070 Adhésif, avec classe de sollicitation D3 selon NF EN 204; facteur de déchet 0.06

## Ressources

**mt18rma010yc** m Plinthe en bois massif de chêne, de 60x10 mm, finition vernie en atelier
Données techniques: Coût énergétique 64.475 MJ; Émission de CO2 -0.869 kg; Code CED 17 02 01; Masse de l'élément 0.473 kg; Volume 0.00043 m3
Déchets:
- emballage: re170203 Plastique. (composant de déchet); quantité 0.002 kg; Code CED 17 02 03; Masse de l'élément 1 kg; Volume 0.001667 m3

**mt18mva070** l Adhésif, avec classe de sollicitation D3 selon NF EN 204
Données techniques: Coût énergétique 0.413 MJ; Émission de CO2 0.021 kg; Code CED 17 09 04; Masse de l'élément 1.2 kg; Volume 0.0008 m3
Déchets:
- emballage: re150104 Emballages métalliques. (composant de déchet); quantité 0.042 kg; Code CED 15 01 04; Masse de l'élément 1 kg; Volume 0.001667 m3
