# Store enrouleur en tissu ignifuge obscurcissant

- Propriété du fichier: CYPE Ingenieros S.A.
- Format: FIEBDC-3/2016
- Logiciel: Generador de precios de la construcción. CYPE Ingenieros, S.A.
- Date: 15/06/2024
- Zone géographique: Algérie
- Devise: DZD
- Coûts indirects: 3 %
- Frais généraux: 13 %
- Bénéfice: 6 %
- TVA: 19 %

## F Aménagements et finitions

### FT Stores et rideaux

#### FTS Stores

**FTS040** U Store enrouleur en tissu ignifuge obscurcissant.
Store enrouleur, de 1000 mm de largeur et 1200 mm de hauteur, avec tissu ignifuge obscurcissant, en fibre de verre sans PVC ni halogènes, avec la face extérieure de couleur blanche et la face intérieure de couleur blanche, actionnement manuel à ressort automatique régulé pour manoeuvre de levage; fixé en plafond avec des ancrages mécaniques. Comprend ferrures et les accessoires.
Inclut: Implantation. Ancrage au parement des élément de fixation. Montage du store enrouleur. Montage des accessoires de l'actionnement.
Critère pour le métré: Nombre d'unités prévues, selon documentation graphique du Projet.
Critère pour le mémoire: On mesurera le nombre d'unités réellement exécutées selon les spécifications du Projet.

| Code | U | Désignation | Quantité | Prix | Montant |
|---|---|---|---|---|---|
| mt44stm012abaa | U | Store enrouleur, de 1000 mm de largeur et 1200 mm de hauteur, avec tissu ignifuge obscurcissant, en fibre de verre sans PVC ni halogènes, avec la face extérieure de couleur blanche et la face intérieure de couleur blanche, y compris les ancrages mécaniques pour la fixation au support. (matériau) | 1 | 15331.72 | 15331.720 |
| mt44stm020o | U | Kit pour l'actionnement de store enrouleur, à ressort automatique régulé pour manoeuvre de levage. (matériau) | 1 | 9047.97 | 9047.970 |
| mo011 | h | Compagnon professionnel III/CP2 monteur. (main-d'œuvre) | 0.576 | 717.33 | 413.182 |
| mo080 | h | Ouvrier professionnel II/OP monteur. (main-d'œuvre) | 0.864 | 521.84 | 450.870 |
| % | % | Frais de chantier des unités d'ouvrage | 2 % | 25243.742 | 504.875 |
|  |  | Coûts directs |  |  | 25748.617 |

Déchets:
- pose: mt44stm012abaa; facteur de déchet 0.044
- pose: mt44stm020o Kit pour l'actionnement de store enrouleur, à ressort automatique régulé pour manoeuvre de levage; facteur de déchet 0.006

## Ressources

**mt44stm012abaa** U Store enrouleur
Données techniques: Coût énergétique 35.393 MJ; Émission de CO2 1.324 kg; Code CED 20 01 11; Masse de l'élément 0.62 kg; Volume 0.000827 m3
Déchets:
- emballage: re170203 Plastique. (composant de déchet); quantité 0.1 kg; Code CED 17 02 03; Masse de l'élément 1 kg; Volume 0.001667 m3

**mt44stm020o** U Kit pour l'actionnement de store enrouleur, à ressort automatique régulé pour manoeuvre de levage
Données techniques: Coût énergétique 5.251 MJ; Émission de CO2 0.264 kg; Code CED 17 04 05; Masse de l'élément 0.14 kg; Volume 0.000067 m3
Déchets:
- emballage: re170203 Plastique; quantité 0.04 kg
