# Tuyauterie de distribution d'eau, pour climatisation

- Propriété du fichier: CYPE Ingenieros S.A.
- Format: FIEBDC-3/2016
- Logiciel: Generador de precios de la construcción. CYPE Ingenieros, S.A.
- Date: 15/06/2024
- Zone géographique: Algérie
- Devise: DZD
- Coûts indirects: 3 %
- Frais généraux: 13 %
- Bénéfice: 6 %
- TVA: 19 %

## T Équipements techniques

### TC ECS et chauffage

#### TCE Systèmes de conduction d'eau

**TCE030** m Tuyauterie de distribution d'eau, pour climatisation.
Tuyauterie de distribution d'eau froide et chaude de climatisation formée de tube en polyéthylène réticulé (PE-Xa), avec barrière d'oxygène (EVOH), de 16 mm de diamètre extérieur et 2 mm d'épaisseur, PN=6 atm, fourni en rouleaux, placé superficiellement dans l'extérieur du bâtiment, avec isolation par coquille de laine de verre protégée avec émulsion bitumineuse recouverte de peinture protectrice pour isolation de couleur blanche. Comprend le matériau auxiliaire pour le montage et la fixation à l'ouvrage, les accessoires et les pièces spéciales.
Inclut: Implantation. Mise en place et fixation des tuyauteries, des accessoires et des pièces spéciales. Mise en place de l'isolant. Application du revêtement superficiel de l'isolant.
Critère pour le métré: Longueur mesurée selon documentation graphique du Projet.
Critère pour le mémoire: On mesurera la longueur réellement exécutée selon les spécifications du Projet.

| Code | U | Désignation | Quantité | Prix | Montant |
|---|---|---|---|---|---|
| mt37tpu413a | U | Matériau auxiliaire pour montage et fixation à l'ouvrage des tuyaux en polyéthylène réticulé (PE-Xa) avec barrière d'oxygène (EVOH), de 16 mm de diamètre extérieur. (matériau) | 1 | 18.18 | 18.180 |
| mt37tpu013ae | m | Tube en polyéthylène réticulé (PE-Xa), avec barrière d'oxygène (EVOH), de 16 mm de diamètre extérieur et 2 mm d'épaisseur, PN=6 atm, fourni en rouleaux, selon NF EN ISO 15875-2, avec le prix augmenté de 20% pour cause d'accessoires et pièces spéciales. (matériau) | 1 | 436.21 | 436.210 |
| mt17coe080cc | m | Coquille cylindrique moulée en laine de verre, ouverte longitudinalement par la génératrice, de 34 mm de diamètre intérieur et 50,0 mm d'épaisseur. (matériau) | 1 | 1303.36 | 1303.360 |
| mt17coe120 | kg | Émulsion bitumineuse pour protection de coquilles en laine de verre. (matériau) | 0.57 | 403.7 | 230.109 |
| mt27pcg010a | kg | Peinture protectrice en polyéthylène chlorosulfoné, de couleur blanche, pour isolation en extérieurs. (matériau) | 0.048 | 2909.84 | 139.672 |
| mo004 | h | Compagnon professionnel III/CP2 chauffagiste. (main-d'œuvre) | 0.166 | 717.33 | 119.077 |
| mo103 | h | Ouvrier professionnel II/OP chauffagiste. (main-d'œuvre) | 0.166 | 520.85 | 86.461 |
| % | % | Frais de chantier des unités d'ouvrage | 2 % | 2333.069 | 46.661 |
|  |  | Coûts directs |  |  | 2379.730 |

Déchets:
- pose: mt37tpu013ae; facteur de déchet 0.0275
- pose: mt17coe080cc; facteur de déchet 0.0593377
- pose: mt17coe120 Émulsion bitumineuse pour protection de coquilles en laine de verre; facteur de déchet 0.03941

## Ressources

**mt37tpu013ae** m Tube en polyéthylène réticulé (PE-Xa)
Données techniques: Coût énergétique 7.363 MJ; Émission de CO2 0.366 kg; Code CED 17 02 03; Masse de l'élément 0.076 kg; Volume 0.000127 m3

**mt17coe080cc** m Coquille cylindrique moulée en laine de verre
Données techniques: Coût énergétique 8.528 MJ; Émission de CO2 0.430 kg; Code CED 17 06 04; Masse de l'élément 0.228944 kg; Volume 0.000382 m3
Déchets:
- emballage: re170203 Plastique. (composant de déchet); quantité 0.001 kg; Code CED 17 02 03; Masse de l'élément 1 kg; Volume 0.001667 m3

**mt17coe120** kg Émulsion bitumineuse pour protection de coquilles en laine de verre
Données techniques: Coût énergétique 32.693 MJ; Émission de CO2 0.269 kg; Code CED 17 03 02; Masse de l'élément 1 kg; Volume 0.001 m3
Déchets:
- emballage: re150104 Emballages métalliques. (composant de déchet); quantité 0.077 kg; Code CED 15 01 04; Masse de l'élément 1 kg; Volume 0.001667 m3
