# Surpresseur pour réseau de récupération des eaux pluviales

- Propriété du fichier: CYPE Ingenieros S.A.
- Format: FIEBDC-3/2016
- Logiciel: Generador de precios de la construcción. CYPE Ingenieros, S.A.
- Date: 15/06/2024
- Zone géographique: Algérie
- Devise: DZD
- Coûts indirects: 3 %
- Frais généraux: 13 %
- Bénéfice: 6 %
- TVA: 19 %

## T Équipements techniques

### TP Installations de distribution de l'eau

#### TPS Réservoirs/surpresseurs

**TPS030** U Surpresseur pour réseau de récupération des eaux pluviales.
Surpresseur pour la récupération des eaux pluviales, avec 2 pompes centrifuges multiétapes, en acier inoxydable, autoaspirantes, alimentation triphasée (400V/50Hz), débit maximum 8 m³/h, hauteur maximale d'impulsion 57 m, hauteur maximale d'aspiration 8 m, pression maximale de travail 10 bar, puissance nominale totale des moteurs 1,1 kW, protection IP54, isolation classe F, châssis en tube d'acier avec résistance à la corrosion, connexion d'impulsion de 1 1/2", vase d'expansion de 8 l, manomètre, connexion d'aspiration de 1 1/4", connexion de réalimentation d'eau potable de 50 mm de diamètre nominal, vannes d'isolement, clapet de non retour, réservoir de réalimentation en eau potable de 400 l avec vanne à flotteur, tableau électrique avec système électronique de contrôle avec écran LCD, vanne magnétique, sonde de pression, sonde de niveau et connexion pour alarme antidébordement. Totalement monté, connecté et mis en marche par l'entreprise installatrice pour la vérification de son bon fonctionnement.
Inclut: Implantation. Mise en place et fixation du surpresseur. Mise en place et fixation des tuyauteries et des accessoires. Connexion. Mise en marche.
Critère pour le métré: Nombre d'unités prévues, selon documentation graphique du Projet.
Critère pour le mémoire: On mesurera le nombre d'unités réellement exécutées selon les spécifications du Projet.

| Code | U | Désignation | Quantité | Prix | Montant |
|---|---|---|---|---|---|
| mt37bcw820a | U | Surpresseur pour la récupération des eaux pluviales, avec 2 pompes centrifuges multiétapes, en acier inoxydable, autoaspirantes, alimentation triphasée (400V/50Hz), débit maximum 8 m³/h, hauteur maximale d'impulsion 57 m, hauteur maximale d'aspiration 8 m, pression maximale de travail 10 bar, puissance nominale totale des moteurs 1,1 kW, protection IP54, isolation classe F, châssis en tube d'acier avec résistance à la corrosion, connexion d'impulsion de 1 1/2", vase d'expansion de 8 l, manomètre, connexion d'aspiration de 1 1/4", connexion de réalimentation d'eau potable de 50 mm de diamètre nominal, vannes d'isolement, clapet de non retour, réservoir de réalimentation en eau potable de 400 l avec vanne à flotteur, tableau électrique avec système électronique de contrôle avec écran LCD, vanne magnétique, sonde de pression, sonde de niveau et connexion pour alarme antidébordement. (matériau) | 1 | 846170.41 | 846170.410 |
| mo008 | h | Compagnon professionnel III/CP2 plombier. (main-d'œuvre) | 0.569 | 717.33 | 408.161 |
| mo107 | h | Ouvrier professionnel II/OP plombier. (main-d'œuvre) | 0.284 | 520.85 | 147.921 |
| % | % | Frais de chantier des unités d'ouvrage | 4 % | 846726.492 | 33869.060 |
|  |  | Coûts directs |  |  | 880595.552 |

## Ressources

**mt37bcw820a** U Surpresseur pour la récupération des eaux pluviales
Données techniques: Coût énergétique 0.936 MJ; Émission de CO2 1.473 kg
Déchets:
- emballage: re150101 Emballages en papier et en carton. (composant de déchet); quantité 1.733 kg; Code CED 15 01 01; Masse de l'élément 1 kg; Volume 0.001333 m3
