# Rencontre de toiture terrasse chaude, accessible avec un parement vertical. Imperméabilisation avec des membranes de PVC

- Propriété du fichier: CYPE INGENIEROS, S.A.
- Format: FIEBDC-3/2002
- Zone géographique: Algérie
- Devise: DZD
- Coûts indirects: 3.00 %
- Frais généraux: 13.00 %
- Bénéfice: 6.00 %
- TVA: 19.00 %

## E Enveloppe et finition extérieure

### ET Couvertures de toitures terrasses

#### ETI Points singuliers

**ETI060** m Rencontre de toiture terrasse chaude, accessible avec un parement vertical. Imperméabilisation avec des membranes de PVC.
Rencontre de toiture terrasse chaude, accessible, avec revêtement de sol fixe, type inversée avec un parement vertical; par réalisation d'un décrochement périmétrique de plus de 5 cm par rapport au parement vertical et de plus de 20 cm de hauteur sur la protection de la couverture, rempli avec du mortier de ciment, confectionné sur chantier, dosage 1:8 placé sur l'imperméabilisation constituée de: bande de finalisation de 50 cm de développement avec membrane d'étanchéité souple en PVC-P, (fv), de 1,2 mm d'épaisseur, avec armature de voile en fibre de verre, placée librement sur la couche séparatrice, fixée dans les recouvrements par soudure thermoplastique, et soudée aux profilés colaminés en tôle et en PVC-P aux bords; finition avec un revêtement de plinthes de grès rustique, de 7 cm, 3 €/m mis en place avec joints larges (séparation entre 3 et 15 mm), en couche mince avec colle réactive normal, R1 sans aucune caractéristique supplémentaire, couleur grise et jointoyés avec du mortier de joints de résines réactives type RG, couleur blanche, pour joints de 1 à 15 mm. Comprend, les compléments de renfort en traitement des points singuliers par l'utilisation de pièces spéciales pour la résolution des coins intérieurs et extérieurs.
Inclut: Réalisation d'un décrochement périmétrique. Nettoyage et préparation de la surface. Mise en place du profilé colaminé. Mise en place de la bande de finalisation. Implantation des pièces de la plinthe. Découpe des pièces et réalisation des assemblages des coins intérieurs et des extérieurs. Mise en place de la plinthe. Jointoiement avec du mortier de joints.
Critère pour le métré: Longueur mesurée en projection horizontale, selon documentation graphique du Projet.
Critère pour le mémoire: On mesurera, en projection horizontale, la longueur réellement exécutée selon les spécifications du Projet.

| Code | U | Désignation | Quantité | Prix | Montant |
|---|---|---|---|---|---|
| mt15dac010a | m² | Membrane d'étanchéité souple en PVC-P, (fv), de 1,2 mm d'épaisseur, avec armature de voile en fibre de verre, selon NF EN 13956. (matériau) | 0.500 | 1872.60 | 936.30 |
| mt15dan020z | m | Profilé colaminé en tôle d'acier et PVC-P, plat, pour arrêt d'imperméabilisation aux extrémités des membranes en PVC-P et aux rencontres avec des éléments verticaux. (matériau) | 1.000 | 477.11 | 477.11 |
| mt08aaa010a | m³ | Eau. (matériau) | 0.006 | 189.49 | 1.14 |
| mt01arg005a | t | Sable de carrière, pour mortier confectionné sur le chantier. (matériau) | 0.021 | 2006.95 | 42.15 |
| mt08cem000a | kg | Ciment gris en sacs. (matériau) | 2.368 | 13.77 | 32.61 |
| mt09mcr021y | kg | Colle réactive normal, R1, selon NF EN 12004, couleur grise. (matériau) | 0.240 | 113.69 | 27.29 |
| mt18rcr010a300 | m | Plinthe céramique en grès rustique, de 7 cm de largeur, 3,00DA/m. (matériau) | 1.050 | 436.10 | 457.91 |
| mt09mcp020fB | kg | Mortier de joints de résines réactives, type RG, selon NF EN 13888, couleur blanche, pour joints de 1 à 15 mm, à deux composants à base de résine époxydique, charges inertes, additifs et catalyseurs organiques, avec résistance aux acides, avec effet bactériostatique, antimoisissure, spécial pour le jointoiement de tout type de pièces céramiques et pierres naturelles dans les zones chimiquement agressives ou en contact avec les aliments. (matériau) | 0.010 | 2007.13 | 20.07 |
| mq06hor010 | h | Bétonnière électrique avec une capacité de gâchage de 160 l. (matériel) | 0.013 | 333.01 | 4.33 |
| op00pis010 |  | Pistolet à air chaud pour soudure de matériaux thermoplastiques. | 1.000 | 0.00 | 0.00 |
| mo029 | h | Compagnon professionnel III/CP2 poseur de membranes d'étanchéité. (main-d'œuvre) | 0.114 | 698.09 | 79.58 |
| mo067 | h | Ouvrier professionnel II/OP poseur de membranes d'étanchéité. (main-d'œuvre) | 0.114 | 521.84 | 59.49 |
| mo113 | h | Ouvrier d'exécution I/OE1 construction. (main-d'œuvre) | 0.108 | 502.77 | 54.30 |
| mo023 | h | Compagnon professionnel III/CP2 carreleur en revêtements de sols. (main-d'œuvre) | 0.210 | 698.09 | 146.60 |
| % | % | Frais de chantier des unités d'ouvrage | 2 % | 2338.88 | 46.78 |
|  |  | Coûts directs |  |  | 2385.66 |
