# Démontage d'un banc

- Propriété du fichier: CYPE Ingenieros S.A.
- Format: FIEBDC-3/2016
- Logiciel: Generador de precios de la construcción. CYPE Ingenieros, S.A.
- Date: 15/06/2024
- Zone géographique: Algérie
- Devise: DZD
- Coûts indirects: 3 %
- Frais généraux: 13 %
- Bénéfice: 6 %
- TVA: 19 %

## C Démontages et démolitions

### CM Mobilier urbain

#### CMR Mobilier de repos et d'agrément

**CMR010** U Démontage d'un banc.
Démontage de banc en aluminium, de 15 kg de poids maximum, avec marteau piqueur, et chargement manuel dans le camion ou la benne.
Critère d'évaluation économique: Le prix comprend la réparation des imperfections de la surface d'appui.
Inclut: Démontage de l'élément. Réparation de la surface d'appui. Retrait et stockage du matériau démonté. Nettoyage des restes d'ouvrage. Chargement manuel du matériau démonté et des restes d'ouvrage dans le camion ou la benne.
Critère pour le métré: Nombre d'unités prévues, selon documentation graphique du Projet.
Critère pour le mémoire: On mesurera le nombre d'unités réellement démontées selon les spécifications du Projet.

| Code | U | Désignation | Quantité | Prix | Montant |
|---|---|---|---|---|---|
| mq05mai030 | h | Marteau pneumatique. (matériel) | 0.129 | 449.78 | 58.022 |
| mq05pdm110 | h | Compresseur portable diesel moyenne pression 10 m³/min. (matériel) | 0.065 | 762.85 | 49.585 |
| mo041 | h | Compagnon professionnel III/CP2 VRD espaces publics. (main-d'œuvre) | 0.126 | 698.09 | 87.959 |
| mo087 | h | Ouvrier professionnel II/OP VRD espaces publics. (main-d'œuvre) | 0.189 | 521.84 | 98.628 |
| % | % | Frais de chantier des unités d'ouvrage | 2 % | 294.194 | 5.884 |
|  |  | Coûts directs |  |  | 300.078 |

Déchets:
- démolition: ruo170402 Aluminium. (composant de déchet); quantité 15 kg; Code CED 17 04 02; Masse de l'élément 1 kg; Volume 0.000667 m3
