# Isolation thermique sous plancher, avec du mortier projeté

- Propriété du fichier: CYPE Ingenieros S.A.
- Format: FIEBDC-3/2016
- Logiciel: Generador de precios de la construcción. CYPE Ingenieros, S.A.
- Date: 15/06/2024
- Zone géographique: Algérie
- Devise: DZD
- Coûts indirects: 3 %
- Frais généraux: 13 %
- Bénéfice: 6 %
- TVA: 19 %

## F Aménagements et finitions

### FI Isolations intérieures

#### FIF Planchers

**FIF020** m² Isolation thermique sous plancher, avec du mortier projeté.
Isolation thermique sous plancher, avec du mortier de chaux, isolant thermique et acoustique, de couleur jaune, application mécanique.
Inclut: Protection des éléments du contour qui pourraient être affectés pendant les travaux de projection de l'isolant. Application du mortier thermo-isolant.
Critère pour le métré: Surface mesurée selon documentation graphique du Projet.
Critère pour le mémoire: On mesurera la surface réellement exécutée selon les spécifications du Projet.

| Code | U | Désignation | Quantité | Prix | Montant |
|---|---|---|---|---|---|
| mt28maw010d | kg | Mortier de chaux, isolant thermique et acoustique, de couleur jaune, composé de liants hydrauliques, charges minérales, allégeants, fibres de verre de dispersion élevée et additifs spéciaux, imperméable et respirant, à appliquer par projection mécanique, CSI W1 T1, selon NF EN 998-1, conductivité thermique 0,042 W/(mK). (matériau) | 9.6 | 476.87 | 4577.952 |
| mq08mpa030 | h | Matériel pour projection de produits isolants. (matériel) | 0.241 | 1648.64 | 397.322 |
| mo030 | h | Compagnon professionnel III/CP2 poseur d'isolants en vrac ou en mousse. (main-d'œuvre) | 0.124 | 698.09 | 86.563 |
| mo068 | h | Ouvrier professionnel II/OP poseur d'isolants en vrac ou en mousse. (main-d'œuvre) | 0.124 | 521.84 | 64.708 |
| % | % | Frais de chantier des unités d'ouvrage | 2 % | 5126.545 | 102.531 |
|  |  | Coûts directs |  |  | 5229.076 |

Déchets:
- pose: mt28maw010d; facteur de déchet 0.0066

## Ressources

**mt28maw010d** kg Mortier de chaux
Données techniques: Coût énergétique 4.268 MJ; Émission de CO2 0.262 kg; Code CED 17 01 01; Masse de l'élément 1 kg; Volume 0.000667 m3
Déchets:
- emballage: re150101 Emballages en papier et en carton. (composant de déchet); quantité 0.014 kg; Code CED 15 01 01; Masse de l'élément 1 kg; Volume 0.001333 m3
