# Filet de protection d'un terrain de sport

- Propriété du fichier: CYPE INGENIEROS, S.A.
- Format: FIEBDC-3/2002
- Zone géographique: Algérie
- Devise: DZD
- Coûts indirects: 3.00 %
- Frais généraux: 13.00 %
- Bénéfice: 6.00 %
- TVA: 19.00 %

## M Mobilier urbain

### MQ Équipements sportifs

#### MQG Jeux sportifs

**MQG150** U Filet de protection d'un terrain de sport.
Filet de protection d'un terrain de sport, fixe, spécialement indiqué pour les terrains de football 8, de football 11, de football salle ou de handball, afin d'éviter la sortie des ballons du terrain, de 20 m de longueur et 4 m de hauteur, de cordes en nylon de 100x100 mm de vide de maille et 3 mm de diamètre, cousu avec un câble en acier tressé en bas et en haut et fixé à des poteaux de tube en acier de 90 mm de diamètre, de 4,8 m de hauteur et 5 mm d'épaisseur, placés tous les 5 m, mise en place avec cheville chimique, rondelle et vis sur une base de béton BCN: CPJ-CEM II/A 32,5 - P - B 20 - 15/25 - E: 1 - NA - P 18-305 de 0,80x0,80x1,00 m.
Critère d'évaluation économique: Le prix comprend l'excavation.
Inclut: Implantation. Excavation avec des moyens manuels. Bétonnage de la base d'appui. Mise en place.
Critère pour le métré: Nombre d'unités prévues, selon documentation graphique du Projet.
Critère pour le mémoire: On mesurera le nombre d'unités réellement exécutées selon les spécifications du Projet.

| Code | U | Désignation | Quantité | Prix | Montant |
|---|---|---|---|---|---|
| mt52dep380a | m² | Filet de protection d'un terrain de sport, de cordes en nylon de 100x100 mm de vide de maille et 3 mm de diamètre, avec des crochets en acier galvanisé pour fixer le filet. (matériau) | 80.000 | 368.77 | 29501.60 |
| mt52dep390a | U | Poteau de tube en acier galvanisé de 90 mm de diamètre, de 4,8 m de hauteur et 5 mm d'épaisseur, avec des pieds en acier pour encastrer les poteaux, des anneaux pour placer les câbles et des tendeurs pour fixer le filet. (matériau) | 5.000 | 7413.38 | 37066.90 |
| mt52dep400d | m | Câble en acier tressé de 15 mm de diamètre. (matériau) | 40.000 | 553.15 | 22126.00 |
| mt10hmf040qaeg | m³ | Béton non armé prêt à l'emploi BCN: CPJ-CEM II/A 32,5 - P - B 20 - 15/25 - E: 1 - NA - P 18-305. (matériau) | 3.400 | 11881.47 | 40397.00 |
| mo041 | h | Compagnon professionnel III/CP2 VRD espaces publics. (main-d'œuvre) | 0.213 | 731.39 | 155.79 |
| mo087 | h | Ouvrier professionnel II/OP VRD espaces publics. (main-d'œuvre) | 8.244 | 546.70 | 4506.99 |
| mo011 | h | Compagnon professionnel III/CP2 monteur. (main-d'œuvre) | 10.760 | 751.66 | 8087.86 |
| % | % | Frais de chantier des unités d'ouvrage | 2 % | 141842.14 | 2836.84 |
|  |  | Coûts directs |  |  | 144678.98 |
