# Protecteur métallique pour tronc d'arbre

- Propriété du fichier: CYPE Ingenieros S.A.
- Format: FIEBDC-3/2016
- Logiciel: Générateur de prix de la construction. CYPE Ingenieros, S.A.
- Date: 18/09/2024
- Zone géographique: Algérie
- Devise: DZD
- Coûts indirects: 3 %
- Frais généraux: 13 %
- Bénéfice: 6 %
- TVA: 19 %

## L Espaces verts

### LP Systèmes de protection et décoration

#### LPI Protections individuelles de plantes

**LPI020** U Protecteur métallique pour tronc d'arbre.
Protecteur métallique pour tronc d'arbre, de 30 cm de diamètre et 200 cm de hauteur, élaboré avec un arrondi lisse en acier de 14 mm de diamètre et une platine de 20x4 mm, avec collier en EPDM, et quatre piquets enfoncés dans le terrain, finition avec peinture pulvérisée à base de poussière de polyester et processus de polymérisation au four, de couleur à choisir sur la carte RAL.
Inclut: Implantation et clouage de piquets. Alignement et fixation du tronc au tuteur, à l'aide de colliers en EPDM.
Critère pour le métré: Nombre d'unités prévues, selon documentation graphique du Projet.
Critère pour le mémoire: On mesurera le nombre d'unités réellement exécutées selon les spécifications du Projet.

| Code | U | Désignation | Quantité | Prix | Montant |
|---|---|---|---|---|---|
| mt48ppa030 | U | Protecteur métallique pour tronc d'arbre, de 30 cm de diamètre et 200 cm de hauteur, élaboré avec un arrondi lisse en acier de 14 mm de diamètre et une platine de 20x4 mm, avec collier en EPDM, et quatre piquets enfoncés dans le terrain, finition avec peinture pulvérisée à base de poussière de polyester et processus de polymérisation au four, de couleur à choisir sur la carte RAL. (matériau) | 1 | 5159.81 | 5159.810 |
| mo040 | h | Compagnon professionnel III/CP2 jardinier. (main-d'œuvre) | 1.001 | 698.09 | 698.788 |
| mo086 | h | Ouvrier professionnel II/OP jardinier. (main-d'œuvre) | 1.251 | 521.84 | 652.822 |
| % | % | Frais de chantier des unités d'ouvrage | 2 % | 6511.420 | 130.228 |
|  |  | Coûts directs |  |  | 6641.648 |
