# Cabane pour enfants

- Propriété du fichier: CYPE Ingenieros S.A.
- Format: FIEBDC-3/2016
- Logiciel: Générateur de prix de la construction. CYPE Ingenieros, S.A.
- Date: 25/06/2024
- Zone géographique: Algérie
- Devise: DZD
- Coûts indirects: 3 %
- Frais généraux: 13 %
- Bénéfice: 6 %
- TVA: 19 %

## M Mobilier urbain

### MA Aires de jeux pour enfants

#### MAJ Jeux pour enfants

**MAJ080** U Cabane pour enfants.
Maison avec tables et bancs en bois de pin sylvestre, traité en autoclave, de 1,46 m de hauteur, pour enfant de 2 à 6 ans, avec zone d sécurité de 17,40 m² et 0,60 m de hauteur libre de chute. Mise en place: avec des chevilles chimiques, sur une base de béton.
Inclut: Implantation. Excavation. Bétonnage de la base d'appui. Fixation du jeu pour enfants.
Critère pour le métré: Nombre d'unités prévues, selon documentation graphique du Projet.
Critère pour le mémoire: On mesurera le nombre d'unités réellement exécutées selon les spécifications du Projet.

| Code | U | Désignation | Quantité | Prix | Montant |
|---|---|---|---|---|---|
| mt10hmf040qaeg | m³ | Béton non armé prêt à l'emploi BCN: CPJ-CEM II/A 32,5 - P - B 20 - 15/25 - E: 1 - NA - P 18-305. (matériau) | 0.4 | 11824.06 | 4729.624 |
| mt50spl105b | U | Fixation composée d'une cheville chimique, d'une rondelle et d'une vis en acier. (matériau) | 8 | 569.11 | 4552.880 |
| mt52jig080a | U | Maison avec tables et bancs en bois de pin sylvestre, traité en autoclave, de 1,46 m de hauteur, pour enfant de 2 à 6 ans, avec zone d sécurité de 17,40 m² et 0,60 m de hauteur libre de chute, avec éléments de fixation. Selon NF EN 1176-1 et NF EN 1176-2. (matériau) | 1 | 422890.96 | 422890.960 |
| mo041 | h | Compagnon professionnel III/CP2 VRD espaces publics. (main-d'œuvre) | 3.753 | 698.09 | 2619.932 |
| mo087 | h | Ouvrier professionnel II/OP VRD espaces publics. (main-d'œuvre) | 3.753 | 521.84 | 1958.466 |
| % | % | Frais de chantier des unités d'ouvrage | 2 % | 436751.862 | 8735.037 |
|  |  | Coûts directs |  |  | 445486.899 |

Déchets:
- pose: mt10hmf040qaeg Béton non armé prêt à l'emploi BCN: CPJ-CEM II/A 32,5 - P - B 20 - 15/25 - E: 1 - NA - P 18-305; facteur de déchet 0.00140846

## Ressources

**mt10hmf040qaeg** m³ Béton non armé prêt à l'emploi BCN: CPJ-CEM II/A 32,5 - P - B 20 - 15/25 - E: 1 - NA - P 18-305
Données techniques: Coût énergétique 1840.000 MJ; Émission de CO2 230.000 kg; Code CED 17 01 01; Masse de l'élément 2300 kg; Volume 1.533333 m3

**mt52jig080a** U Maison avec tables et bancs en bois de pin sylvestre
Données techniques: Coût énergétique 19427.437 MJ; Émission de CO2 -262.333 kg
Déchets:
- emballage: re150101 Emballages en papier et en carton. (composant de déchet); quantité 4.291 kg; Code CED 15 01 01; Masse de l'élément 1 kg; Volume 0.001333 m3
