# Imperméabilisation d'un joint de construction en contact avec l'eau, avec profilé hydro-expansif

- Propriété du fichier: CYPE Ingenieros S.A.
- Format: FIEBDC-3/2016
- Logiciel: Générateur de prix de la construction. CYPE Ingenieros, S.A.
- Date: 25/06/2024
- Zone géographique: Algérie
- Devise: DZD
- Coûts indirects: 3 %
- Frais généraux: 13 %
- Bénéfice: 6 %
- TVA: 19 %

## E Enveloppe et finition extérieure

### EE Étanchéité: imperméabilisations

#### EEJ Joints

**EEJ080** m Imperméabilisation d'un joint de construction en contact avec l'eau, avec profilé hydro-expansif.
Imperméabilisation d'un joint de construction, vertical ou horizontal, exposé à la pression hydrostatique, temporelle ou permanente, système Expansiv "PANTALLAX", avec, placé avec recouvrements, fixé avec un adhésif et clous tous les 30 cm.
Inclut: Nettoyage du support. Implantation. Application de l'adhésif. Mise en place du profilé. Fixation mécanique du profilé.
Critère pour le métré: Longueur mesurée selon documentation graphique du Projet.
Critère pour le mémoire: On mesurera la longueur réellement exécutée selon les spécifications du Projet.

| Code | U | Désignation | Quantité | Prix | Montant |
|---|---|---|---|---|---|
| mt15sjp110a | m | Profilé hydro-expansif constitué d'un mélange extrudé et vulcanisé de caoutchouc naturel, caoutchouc synthétique et résines hydro-expansives, à expansion contrôlée en contact avec eau, de 20x10 mm, pour système Expansiv "PANTALLAX". (matériau) | 1.05 | 1254.89 | 1317.635 |
| mt15sja115 | l | Impression adhésive pour profilés hydro-expansifs en caoutchouc. (matériau) | 0.015 | 1332.02 | 19.980 |
| mt50spa100a | U | Pointe d'acier de 14x40 mm (diamètre 2,3 mm). (matériau) | 3 | 1.79 | 5.370 |
| mo032 | h | Compagnon professionnel III/CP2 poseur de produits imperméabilisants. (main-d'œuvre) | 0.149 | 698.09 | 104.015 |
| % | % | Frais de chantier des unités d'ouvrage | 2 % | 1447.000 | 28.940 |
|  |  | Coûts directs |  |  | 1475.940 |

Déchets:
- pose: mt15sjp110a; facteur de déchet 0.06
- pose: mt15sja115 Impression adhésive pour profilés hydro-expansifs en caoutchouc; facteur de déchet 0.0506425

## Ressources

**mt15sjp110a** m Profilé hydro-expansif constitué d'un mélange extrudé et vulcanisé de caoutchouc naturel
Données techniques: Coût énergétique 21.160 MJ; Émission de CO2 0.930 kg; Code CED 17 09 04; Masse de l'élément 0.24 kg; Volume 0.00016 m3
Déchets:
- emballage: re150101 Emballages en papier et en carton. (composant de déchet); quantité 0.058 kg; Code CED 15 01 01; Masse de l'élément 1 kg; Volume 0.001333 m3

**mt15sja115** l Impression adhésive pour profilés hydro-expansifs en caoutchouc
Données techniques: Coût énergétique 0.480 MJ; Émission de CO2 0.025 kg; Code CED 17 09 04; Masse de l'élément 1.2 kg; Volume 0.0008 m3
Déchets:
- emballage: re150104 Emballages métalliques. (composant de déchet); quantité 0.049 kg; Code CED 15 01 04; Masse de l'élément 1 kg; Volume 0.001667 m3
