# Vanne mélangeuse thermostatique

- Propriété du fichier: CYPE Ingenieros S.A.
- Format: FIEBDC-3/2016
- Logiciel: Générateur de prix de la construction. CYPE Ingenieros, S.A.
- Date: 25/06/2024
- Zone géographique: Algérie
- Devise: DZD
- Coûts indirects: 3 %
- Frais généraux: 13 %
- Bénéfice: 6 %
- TVA: 19 %

## T Équipements techniques

### TP Installations de distribution de l'eau

#### TPA Accessoires

**TPA110** U Vanne mélangeuse thermostatique.
Vanne mélangeuse thermostatique pour régulation de la température, en laiton nickelé, modèle Presto 960 (99600) "PRESTO IBÉRICA", débit moyen de 65 l/min à 3 bar de pression, pression maximale de travail de 6 bar, avec commande de régulation de la température entre 20°C et 60°C, entrées et sortie filetées femelle de 1" de diamètre, avec installation en surface.
Inclut: Implantation. Mise en place. Connexion et contrôle de son bon fonctionnement.
Critère pour le métré: Nombre d'unités prévues, selon documentation graphique du Projet.
Critère pour le mémoire: On mesurera le nombre d'unités réellement exécutées selon les spécifications du Projet.

| Code | U | Désignation | Quantité | Prix | Montant |
|---|---|---|---|---|---|
| mt37avp030jd | U | Vanne mélangeuse thermostatique pour régulation de la température, en laiton nickelé, modèle Presto 960 (99600) "PRESTO IBÉRICA", débit moyen de 65 l/min à 3 bar de pression, pression maximale de travail de 6 bar, avec commande de régulation de la température entre 20°C et 60°C, entrées et sortie filetées femelle de 1" de diamètre, à installer en surface. (matériau) | 1 | 22188.58 | 22188.580 |
| mt37www010 | U | Produits complémentaires pour installations de plomberie. (matériau) | 1 | 168.92 | 168.920 |
| mo008 | h | Compagnon professionnel III/CP2 plombier. (main-d'œuvre) | 0.244 | 717.33 | 175.029 |
| mo107 | h | Ouvrier professionnel II/OP plombier. (main-d'œuvre) | 0.244 | 520.85 | 127.087 |
| % | % | Frais de chantier des unités d'ouvrage | 2 % | 22659.616 | 453.192 |
|  |  | Coûts directs |  |  | 23112.808 |
