# Filtre biologique aérobie en polyéthylène haute densité (PEHD/HDPE)

- Propriété du fichier: CYPE INGENIEROS, S.A.
- Format: FIEBDC-3/2002
- Zone géographique: Algérie
- Devise: DZD
- Coûts indirects: 3.00 %
- Frais généraux: 13.00 %
- Bénéfice: 6.00 %
- TVA: 19.00 %

## A VRD et aménagements extérieurs

### AA Assainissement

#### AAF Traitement des eaux usées: fosses septiques et filtres

**AAF020** U Filtre biologique aérobie en polyéthylène haute densité (PEHD/HDPE).
Filtre biologique aérobie, en polyéthylène haute densité (PEHD/HDPE), de 1500 litres, de 1550 mm de diamètre et 1300 mm de hauteur, pour 13 utilisateurs (H.E.), avec bouche d'entrée et bouche de sortie de 110 mm de diamètre.
Inclut: Implantation. Mise en place et connexion du filtre biologique aérobie. Contrôle de son bon fonctionnement.
Critère pour le métré: Nombre d'unités prévues, selon documentation graphique du Projet.
Critère pour le mémoire: On mesurera le nombre d'unités réellement exécutées selon les spécifications du Projet.

| Code | U | Désignation | Quantité | Prix | Montant |
|---|---|---|---|---|---|
| mt46fbp100b | U | Filtre biologique aérobie, en polyéthylène haute densité (PEHD/HDPE), de 1500 litres, de 1550 mm de diamètre et 1300 mm de hauteur, pour 13 utilisateurs (H.E.), avec bouche d'entrée et bouche de sortie de 110 mm de diamètre, pour traitement secondaire des eaux usées. (matériau) | 1.000 | 259286.02 | 259286.02 |
| mo008 | h | Compagnon professionnel III/CP2 plombier. (main-d'œuvre) | 2.292 | 717.33 | 1644.12 |
| mo107 | h | Ouvrier professionnel II/OP plombier. (main-d'œuvre) | 2.292 | 520.85 | 1193.79 |
| % | % | Frais de chantier des unités d'ouvrage | 2 % | 262123.93 | 5242.48 |
|  |  | Coûts directs |  |  | 267366.41 |
