# Arrachage d'un arbre

- Propriété du fichier: CYPE INGENIEROS, S.A.
- Format: FIEBDC-3/2002
- Zone géographique: Algérie
- Devise: DZD
- Coûts indirects: 3.00 %
- Frais généraux: 13.00 %
- Bénéfice: 6.00 %
- TVA: 19.00 %

## A VRD et aménagements extérieurs

### AT Terrassement

#### ATN Nettoyage et décapage du terrain

**ATN050** U Arrachage d'un arbre.
Travail nécessaire pour l'arrachage de l'arbre de 300 cm de hauteur et 300 cm de diamètre de coupe, par des moyens manuels et mécaniques. Comprend la partie proportionnelle d'élagage des branches et du tronc de 20 cm de diamètre (mesuré à une hauteur de 1 m au-dessus du sol), arrachage de la souche avec remblai postérieur du vide de la souche avec de la terre, ramassage et chargement dans le camion ou container des débris générés.
Inclut: Protection et signalisation des espaces affectés. Élagage des branches jusqu'à laisser le tronc propre. Coupe du tronc au ras de la souche. Arrachage de la souche. Ramassage des débris végétaux générés. Chargement dans le camion ou la benne.
Critère pour le métré: Nombre d'unités prévues, selon documentation graphique du Projet.
Critère pour le mémoire: On mesurera le nombre d'unités réellement exécutées selon les spécifications du Projet.

| Code | U | Désignation | Quantité | Prix | Montant |
|---|---|---|---|---|---|
| mq01exn020a | h | Rétro-pelleteuse hydraulique sur pneus, de 105 kW. (matériel) | 0.337 | 5037.94 | 1697.79 |
| mq04cag010a | h | Camion grue jusqu'à 6 t de charge maximale. (matériel) | 0.842 | 5374.89 | 4525.66 |
| mq09sie010 | h | Tronçonneuse à essence, de 50 cm de lame et 2 kW de puissance. (matériel) | 0.842 | 326.08 | 274.56 |
| mo040 | h | Compagnon professionnel III/CP2 jardinier. (main-d'œuvre) | 0.960 | 731.39 | 702.13 |
| mo086 | h | Ouvrier professionnel II/OP jardinier. (main-d'œuvre) | 0.960 | 546.70 | 524.83 |
| % | % | Frais de chantier des unités d'ouvrage | 2 % | 7724.97 | 154.50 |
|  |  | Coûts directs |  |  | 7879.47 |
