# Banc en bois

- Propriété du fichier: CYPE INGENIEROS, S.A.
- Format: FIEBDC-3/2002
- Zone géographique: Algérie
- Devise: DZD
- Coûts indirects: 3.00 %
- Frais généraux: 13.00 %
- Bénéfice: 6.00 %
- TVA: 19.00 %

## A VRD et aménagements extérieurs

### AV Espaces verts et mobilier urbain

#### AVC Bancs et tables

**AVC020** U Banc en bois.
Banc avec dossier, de planchettes en bois tropical de 4,0x4,0 cm, simple, de 170 cm de longueur, peint et verni, avec supports en fonte et vis et passeurs en acier cadmié, fixé avec chevilles et vis en acier à une surface support (non comprise dans ce prix). Totalement monté.
Inclut: Implantation des alignements et des niveaux. Mise en place et fixation des pièces.
Critère pour le métré: Nombre d'unités prévues, selon documentation graphique du Projet.
Critère pour le mémoire: On mesurera le nombre d'unités réellement exécutées selon les spécifications du Projet.

| Code | U | Désignation | Quantité | Prix | Montant |
|---|---|---|---|---|---|
| mt52mug060a | U | Banc avec dossier, de planchettes en bois tropical de 4,0x4,0 cm, simple, de 170 cm de longueur, peint et verni, avec supports en fonte et vis et passeurs en acier cadmié. (matériau) | 1.000 | 29725.79 | 29725.79 |
| mt52mug200b | U | Répercussion, dans la mise en place de banc, d'éléments de fixation sur surface support: chevilles et vis en acier. (matériau) | 1.000 | 478.38 | 478.38 |
| op00tal010 |  | Perceuse. | 1.000 | 0.00 | 0.00 |
| op00ato010 |  | Tournevis. | 1.000 | 0.00 | 0.00 |
| mo041 | h | Compagnon professionnel III/CP2 VRD espaces publics. (main-d'œuvre) | 0.525 | 700.68 | 367.86 |
| mo087 | h | Ouvrier professionnel II/OP VRD espaces publics. (main-d'œuvre) | 0.525 | 523.78 | 274.98 |
| % | % | Frais de chantier des unités d'ouvrage | 2 % | 30847.01 | 616.94 |
|  |  | Coûts directs |  |  | 31463.95 |
