# Réparation d'une fissure dans maçonnerie de brique en terre cuite via la couture statique de celle-ci avec des agrafes en acier Fe E 400 de 6 mm de diamètre et 30 cm de longueur

- Propriété du fichier: CYPE INGENIEROS, S.A.
- Format: FIEBDC-3/2002
- Zone géographique: Algérie
- Devise: DZD
- Coûts indirects: 3.00 %
- Frais généraux: 13.00 %
- Bénéfice: 6.00 %
- TVA: 19.00 %

## E Enveloppe et finition extérieure

### EA Nettoyage, préparation et réparation

#### EAR Réparation

**EAR080** m Réparation d'une fissure dans maçonnerie de brique en terre cuite via la couture statique de celle-ci avec des agrafes en acier Fe E 400 de 6 mm de diamètre et 30 cm de longueur, placées tous les 30 cm, traversant transversalement la fissure et placées avec du mortier thixotrope pour la réparation structurale injecté sous pression contrôlée; préparation préalable de la fissure, et retrait postérieur et chargement manuel des décombres dans le camion ou la benne.
Réparation d'une fissure dans maçonnerie de brique en terre cuite via la couture statique de celle-ci avec des agrafes en acier Fe E 400 de 6 mm de diamètre et 30 cm de longueur, placées tous les 30 cm, traversant transversalement la fissure. Comprend le piquage à la main et le retrait du revêtement de la zone fissurée, sur une zone de 15 cm de chaque côté de l'axe de la lésion; ouverture tous les 30 cm de saignées dans la maçonnerie, de 5 cm de largeur, 2 cm de profondeur et 30 cm de longueur suivant la direction transversale de la fissure; nettoyage de l'intérieur de la fissure et des saignées par injection d'air sous pression; mise en place des agrafes dans les saignées et remplissage des saignées et de la fissure cousue jusqu'au niveau du parement avec du mortier thixotrope pour la réparation structurale injecté sous pression contrôlée; séchage, retrait et chargement manuel des décombres dans le camion ou la benne. Totalement terminée, en attente du revêtement (non compris dans ce prix).
Inclut: Préparation de la fissure. Ouverture des saignées. Nettoyage de l'intérieur de la fissure et des saignées. Mise en place des agrafes. Remplissage des saignées. Séchage du mortier. Retrait des décombres. Chargement des décombres dans le camion ou la benne.
Critère de métré de projet: Longueur mesurée selon documentation graphique du Projet.
Critère de mesure de l'ouvrage: On mesurera la longueur réellement exécutée selon les spécifications du Projet.

| Code | U | Désignation | Quantité | Prix | Montant |
|---|---|---|---|---|---|
| mt07aco055f | kg | Barres en acier haute adhérence, Fe E 400, de divers diamètres. (matériau) | 0.280 | 115.47 | 32.33 |
| mt09reh150 | kg | Mortier thixotropique, monocomposant, composé de ciment, granulats sélectionnés, fumée de silice et résines synthétiques, avec une résistance à la compression à 28 jours supérieure ou égale à 45 N/mm² et un module d'élasticité de 20000 N/mm², classe R3 selon NF EN 1504-3, pour réparation structurale en couche mince. (matériau) | 2.020 | 130.48 | 263.57 |
| mq08lch030 | h | Équipement de jet d'air à pression. (matériel) | 0.176 | 236.31 | 41.59 |
| mq06eim010 | h | Matériel pour injection manuelle de mortiers fluides et résines. (matériel) | 0.134 | 127.69 | 17.11 |
| mo020 | h | Compagnon professionnel III/CP2 construction. (main-d'œuvre) | 0.781 | 440.78 | 344.25 |
| mo113 | h | Ouvrier d'exécution I/OE1 construction. (main-d'œuvre) | 0.781 | 311.48 | 243.27 |
| % | % | Coûts directs complémentaires | 2 % | 942.12 | 18.84 |
|  |  | Coûts directs |  |  | 960.96 |
