# Nettoyage d'une couverture en tuiles de toiture inclinée

- Propriété du fichier: CYPE INGENIEROS, S.A.
- Format: FIEBDC-3/2002
- Zone géographique: Algérie
- Devise: DZD
- Coûts indirects: 3.00 %
- Frais généraux: 13.00 %
- Bénéfice: 6.00 %
- TVA: 19.00 %

## E Enveloppe et finition extérieure

### EU Couvertures de toitures inclinées

#### EUN Nettoyage

**EUN020** m² Nettoyage d'une couverture en tuiles de toiture inclinée.
Nettoyage d'une couverture en tuiles de toiture inclinée, en retirant la saleté accumulée (décombres, nids, feuilles, etc.), avec des moyens manuels, et application de liquide nettoyeur pour l'élimination des moisissures, des champignons et des taches de graisse.
Inclut: Nettoyage de l'élément. Retrait et stockage des décombres. Chargement des décombres dans le camion ou la benne.
Critère pour le métré: Surface du versant mesurée en grandeur réelle, selon documentation graphique du Projet.
Critère pour le mémoire: On mesurera, en grandeur réelle, la surface réellement exécutée selon les spécifications du Projet.

| Code | U | Désignation | Quantité | Prix | Montant |
|---|---|---|---|---|---|
| mt08lim130 | l | Liquide nettoyeur pour l'élimination des moisissures, des champignons et des taches de graisse, d'application aux façades et aux toitures. (matériau) | 0.200 | 208.31 | 41.66 |
| mo113 | h | Ouvrier d'exécution I/OE1 construction. (main-d'œuvre) | 0.622 | 502.77 | 312.72 |
| % | % | Frais de chantier des unités d'ouvrage | 2 % | 354.38 | 7.09 |
|  |  | Coûts directs |  |  | 361.47 |
