# Interface pour contrôle centralisé des chaudières

- Propriété du fichier: CYPE INGENIEROS, S.A.
- Format: FIEBDC-3/2002
- Zone géographique: Algérie
- Devise: DZD
- Coûts indirects: 3.00 %
- Frais généraux: 13.00 %
- Bénéfice: 6.00 %
- TVA: 19.00 %

## T Équipements techniques

### TC ECS et chauffage

#### TCF Dispositifs de contrôle centralisé

**TCF030** U Interface pour contrôle centralisé des chaudières.
Module de communication avec port RS232, pour chaudières avec tableau de régulation, avec câble de connexion. Totalement monté, connecté et testé.
Inclut: Implantation. Mise en place et fixation de l'interface. Mise en place des accessoires.
Critère pour le métré: Nombre d'unités prévues, selon documentation graphique du Projet.
Critère pour le mémoire: On mesurera le nombre d'unités réellement exécutées selon les spécifications du Projet.

| Code | U | Désignation | Quantité | Prix | Montant |
|---|---|---|---|---|---|
| mt38cbu800a | U | Module de communication avec port RS232, pour chaudières avec tableau de régulation. (matériau) | 1.000 | 85695.34 | 85695.34 |
| mt38cbu802a | U | Câble de connexion de 5 m de longueur. (matériau) | 1.000 | 5355.96 | 5355.96 |
| mo005 | h | Compagnon professionnel III/CP2 installateur de climatisation. (main-d'œuvre) | 0.125 | 717.33 | 89.67 |
| mo104 | h | Ouvrier professionnel II/OP installateur de climatisation. (main-d'œuvre) | 0.125 | 520.85 | 65.11 |
| % | % | Frais de chantier des unités d'ouvrage | 2 % | 91206.08 | 1824.12 |
|  |  | Coûts directs |  |  | 93030.20 |
