# Système de câbles tendus pour la protection de la façade contre les oiseaux

- Propriété du fichier: CYPE Ingenieros S.A.
- Format: FIEBDC-3/2016
- Logiciel: Générateur de prix de la construction. CYPE Ingenieros, S.A.
- Date: 07/11/2024
- Zone géographique: Algérie
- Devise: DZD
- Coûts indirects: 3 %
- Frais généraux: 13 %
- Bénéfice: 6 %
- TVA: 19 %

## E Enveloppe et finition extérieure

### EC Éléments complémentaires de façade

#### ECO Protection contre les oiseaux

**ECO030** m Système de câbles tendus pour la protection de la façade contre les oiseaux.
Système de câbles tendus composé de support pour câbles, constitué de base type collier avec un support en acier inoxydable, de 95 mm de hauteur, fixé sur main courante de section circulaire; crochet de cuivre nickelé et ressort d'acier inoxydable pour l'union de chaque poste avec son câble; câble constitué d'un fil de fer en acier inoxydable et recouvrement en nylon stable face aux rayons UV. Comprend, les accessoires et les matériels et les produits complémentaires. Totalement monté et testé, sans inclure la répercussion de l'échafaudage ni affecter la stabilité de l'élément.
Inclut: Nettoyage et préparation du support. Implantation. Installation du support pour câbles. Mise en place des accroches sur les poteaux. Fixation des câbles aux accroches.
Critère pour le métré: Longueur mesurée selon documentation graphique du Projet.
Critère pour le mémoire: On mesurera la longueur réellement exécutée selon les spécifications du Projet.

| Code | U | Désignation | Quantité | Prix | Montant |
|---|---|---|---|---|---|
| mt41ave031pt | U | Support pour câbles, constitué de base type collier avec un support en acier inoxydable, de 95 mm de hauteur, à placer sur main courante de section circulaire, dans système de câbles tendus pour la protection de la façade contre les oiseaux. (matériau) | 0.7 | 1605.23 | 1123.661 |
| mt41ave032 | U | Crochet de cuivre nickelé et ressort d'acier inoxydable, en guise de connexion entre le câble et un poste du système de câbles tendus pour la protection de la façade contre les oiseaux. (matériau) | 0.7 | 69.5 | 48.650 |
| mt41ave030 | m | Câble constitué d'un fil de fer en acier inoxydable et recouvrement en nylon stable face aux rayons UV, pour la protection de la façade contre les oiseaux. (matériau) | 1 | 51.48 | 51.480 |
| mo020 | h | Compagnon professionnel III/CP2 construction. (main-d'œuvre) | 0.067 | 700.68 | 46.946 |
| mo113 | h | Ouvrier d'exécution I/OE1 construction. (main-d'œuvre) | 0.134 | 504.64 | 67.622 |
| % | % | Frais de chantier des unités d'ouvrage | 2 % | 1338.359 | 26.767 |
|  |  | Coûts directs |  |  | 1365.126 |
