# Avant-toit décoratif

- Propriété du fichier: CYPE Ingenieros S.A.
- Format: FIEBDC-3/2016
- Logiciel: Générateur de prix de la construction. CYPE Ingenieros, S.A.
- Date: 25/06/2024
- Zone géographique: Algérie
- Devise: DZD
- Coûts indirects: 3 %
- Frais généraux: 13 %
- Bénéfice: 6 %
- TVA: 19 %

## E Enveloppe et finition extérieure

### EU Couvertures de toitures inclinées

#### EUV Avant-toit

**EUV010** m Avant-toit décoratif.
Avant-toit décoratif, constitué de brique moulée spéciale pour avant-toit, en forme de doucine droite, placée avec du mortier de ciment, confectionné sur chantier, avec adjuvant hydrofuge, dosage 1:3.
Critère d'évaluation économique: Le prix ne comprend pas le garnissage des tuiles de l'avant-toit.
Inclut: Implantation et tracé sur le plancher des éléments composant l'avant-toit. Mise en place des briques en terre cuite.
Critère pour le métré: Longueur du bord versant, mesurée à sa face extérieure, selon documentation graphique du Projet.
Critère pour le mémoire: On mesurera, par son plus grand développement linéaire, la longueur réellement exécutée selon les spécifications du Projet.

| Code | U | Désignation | Quantité | Prix | Montant |
|---|---|---|---|---|---|
| mt05mpa011a | U | Brique pleine apparente en terre cuite, pressée, doucine droite, rouge, 24x12x5 cm, selon NF EN 771-1. (matériau) | 18 | 118.24 | 2128.320 |
| mt08aaa010a | m³ | Eau. (matériau) | 0.006 | 189.49 | 1.137 |
| mt01arg005a | t | Sable de carrière, pour mortier confectionné sur le chantier. (matériau) | 0.033 | 2006.95 | 66.229 |
| mt08cem000a | kg | Ciment gris en sacs. (matériau) | 5 | 13.77 | 68.850 |
| mq06hor010 | h | Bétonnière électrique avec une capacité de gâchage de 160 l. (matériel) | 0.022 | 333.01 | 7.326 |
| mo020 | h | Compagnon professionnel III/CP2 construction. (main-d'œuvre) | 0.747 | 698.09 | 521.473 |
| mo077 | h | Ouvrier professionnel II/OP construction. (main-d'œuvre) | 0.947 | 521.84 | 494.182 |
| % | % | Frais de chantier des unités d'ouvrage | 2 % | 3287.517 | 65.750 |
|  |  | Coûts directs |  |  | 3353.267 |

Déchets:
- pose: mt05mpa011a Brique pleine apparente en terre cuite, pressée, doucine droite, rouge, 24x12x5 cm, selon NF EN 771-1; facteur de déchet 0.0105
- pose: mt01arg005a Sable de carrière, pour mortier confectionné sur le chantier; facteur de déchet 0.00501329
- pose: mt08cem000a Ciment gris en sacs; facteur de déchet 0.00756

## Ressources

**mt05mpa011a** U Brique pleine apparente en terre cuite, pressée, doucine droite, rouge, 24x12x5 cm, selon NF EN 771-1
Données techniques: Coût énergétique 43.081 MJ; Émission de CO2 0.643 kg; Code CED 17 01 02; Masse de l'élément 2.49 kg; Volume 0.001992 m3
Déchets:
- emballage: re170201 Bois. (composant de déchet); quantité 0.005 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg
