# Carrelage avec des pièces irrégulières en pierre naturelle. Pose en couche épaisse

- Propriété du fichier: CYPE Ingenieros S.A.
- Format: FIEBDC-3/2016
- Logiciel: Générateur de prix de la construction. CYPE Ingenieros, S.A.
- Date: 25/06/2024
- Zone géographique: Algérie
- Devise: DZD
- Coûts indirects: 3 %
- Frais généraux: 13 %
- Bénéfice: 6 %
- TVA: 19 %

## F Aménagements et finitions

### FM Revêtements de murs

#### FMA Pierre naturelle

**FMA060** m² Carrelage avec des pièces irrégulières en pierre naturelle. Pose en couche épaisse.
Carrelage avec des pièces irrégulières en ardoise, d'entre 1 et 2 cm d'épaisseur. SUPPORT: parement en maçonnerie de pièces creuses, vertical, jusqu'à 3 m de hauteur. POSE: en couche épaisse de 25 mm d'épaisseur avec du mortier de ciment M-5. JOINTOIEMENT: avec le même matériau.
Inclut: Préparation de la surface support. Implantation des niveaux, de la disposition des pièces et des joints. Préparation et application du matériau de mise en place. Mise en place des pièces. Jointoiement. Finition et nettoyage final.
Critère pour le métré: Surface mesurée selon documentation graphique du Projet, en déduisant les ouvertures de surface supérieure à 1 m², en ajoutant en échange la surface de la partie intérieure de l'ouverture, correspondant au développement des jambages et des linteaux. Le métré par casses et découpes n'a pas été augmenté, puisque 5% de pièces de plus ont été considérées dans la décomposition.
Critère pour le mémoire: On mesurera la surface réellement exécutée selon les spécifications du Projet, en déduisant les ouvertures de surface supérieure à 1 m², en ajoutant en échange la surface de la partie intérieure du vide, correspondant au développement des jambages et des linteaux.

| Code | U | Désignation | Quantité | Prix | Montant |
|---|---|---|---|---|---|
| mt09mor010c | m³ | Mortier de ciment CEM II/B-P 32,5 N type M-5, confectionné sur site avec 250 kg/m³ de ciment et une proportion en volume 1/6. (matériau) | 0.025 | 14565.28 | 364.132 |
| mt19cir010a | m² | Pièces irrégulières en ardoise, d'entre 1 et 2 cm d'épaisseur, finition naturelle. (matériau) | 1.05 | 1717.94 | 1803.837 |
| mo022 | h | Compagnon professionnel III/CP2 poseur de pierre naturelle. (main-d'œuvre) | 1.617 | 698.09 | 1128.812 |
| mo060 | h | Ouvrier professionnel II/OP poseur de pierre naturelle. (main-d'œuvre) | 1.617 | 521.84 | 843.815 |
| % | % | Frais de chantier des unités d'ouvrage | 2 % | 4140.596 | 82.812 |
|  |  | Coûts directs |  |  | 4223.408 |

Déchets:
- pose: mt09mor010c; facteur de déchet 0.0036
- pose: mt19cir010a Pièces irrégulières en ardoise, d'entre 1 et 2 cm d'épaisseur, finition naturelle; facteur de déchet 0.0385

## Ressources

**mt09mor010c** m³ Mortier de ciment CEM II/B-P 32,5 N type M-5
Données techniques: Coût énergétique 3724.000 MJ; Émission de CO2 323.000 kg; Code CED 17 01 01; Masse de l'élément 1900 kg; Volume 1.266667 m3

**mt19cir010a** m² Pièces irrégulières en ardoise, d'entre 1 et 2 cm d'épaisseur, finition naturelle
Données techniques: Coût énergétique 86.069 MJ; Émission de CO2 2.919 kg; Code CED 01 04 13; Masse de l'élément 36 kg; Volume 0.024 m3
Déchets:
- emballage: re170201 Bois. (composant de déchet); quantité 0.031 kg; Code CED 17 02 01; Masse de l'élément 1 kg; Volume 0.000909 m3
- emballage: re170203 Plastique. (composant de déchet); quantité 0.02 kg; Code CED 17 02 03; Masse de l'élément 1 kg; Volume 0.001667 m3
