# Location d'une goulotte à gravats

- Propriété du fichier: CYPE Ingenieros S.A.
- Format: FIEBDC-3/2016
- Logiciel: Générateur de prix de la construction. CYPE Ingenieros, S.A.
- Date: 31/10/2025
- Zone géographique: Algérie
- Devise: DZD
- Coûts indirects: 3 %
- Frais généraux: 13 %
- Bénéfice: 6 %
- TVA: 19 %

## P Interventions préalables

### PH Équipements pour travaux en hauteur

#### PHC Colonnes de descente des décombres

**PHC010** U Location d'une goulotte à gravats.
Location mensuelle d'une goulotte à gravats en PVC de 10 m de longueur, formée de pièces troncoconiques de 38 à 51 cm de diamètre intérieur, unies entre elles avec des chaînes. Comprend la bouche de décharge supérieure, les bouches de décharge latérales dans les étages intermédiaires, les supports de fixation du conduit et la fermeture de sécurité.
Inclut: Révision périodique pour garantir sa stabilité et les conditions de sécurité.
Critère pour le métré: Nombre d'unités prévues, selon documentation graphique du Projet.
Critère pour le mémoire: Amortissement sous forme de location mensuelle, selon les conditions définies dans le contrat souscrit avec l'entreprise fournisseur.

| Code | U | Désignation | Quantité | Prix | Montant |
|---|---|---|---|---|---|
| mt51bde010 | U | Location mensuelle de 1 m de goulotte à gravats, en PVC, constituée de pièces troncoconiques de 38 à 51 cm de diamètre intérieur, unités entre elles avec chaînes, avec bouche de décharge supérieure, bouches de décharge latérale pour étages intermédiaires, supports de fixation et fermeture de sécurité. (matériau) | 10 | 1414.85 | 14148.500 |
| % | % | Frais de chantier des unités d'ouvrage | 2 % | 14148.500 | 282.970 |
|  |  | Coûts directs |  |  | 14431.470 |
