# Interface pour contrôle centralisé des chaudières

- Propriété du fichier: CYPE Ingenieros S.A.
- Format: FIEBDC-3/2016
- Logiciel: Générateur de prix de la construction. CYPE Ingenieros, S.A.
- Date: 03/04/2024
- Zone géographique: Algérie
- Devise: DZD
- Coûts indirects: 3 %
- Frais généraux: 13 %
- Bénéfice: 6 %
- TVA: 19 %

## T Équipements techniques

### TC ECS et chauffage

#### TCF Dispositifs de contrôle centralisé

**TCF030** U Interface pour contrôle centralisé des chaudières.
Module de communication avec port RS232, pour chaudières avec tableau de régulation, avec convertisseur de port USB vers port RS232. Totalement monté, connecté et testé.
Inclut: Implantation. Mise en place et fixation de l'interface. Mise en place des accessoires.
Critère pour le métré: Nombre d'unités prévues, selon documentation graphique du Projet.
Critère pour le mémoire: On mesurera le nombre d'unités réellement exécutées selon les spécifications du Projet.

| Code | U | Désignation | Quantité | Prix | Montant |
|---|---|---|---|---|---|
| mt38cbu800a | U | Module de communication avec port RS232, pour chaudières avec tableau de régulation. (matériau) | 1 | 85695.34 | 85695.340 |
| mt38cbu804a | U | Convertisseur de port USB vers port RS232. (matériau) | 1 | 5355.96 | 5355.960 |
| mo005 | h | Compagnon professionnel III/CP2 installateur de climatisation. (main-d'œuvre) | 0.125 | 717.33 | 89.666 |
| mo104 | h | Ouvrier professionnel II/OP installateur de climatisation. (main-d'œuvre) | 0.125 | 520.85 | 65.106 |
| % | % | Frais de chantier des unités d'ouvrage | 2 % | 91206.072 | 1824.121 |
|  |  | Coûts directs |  |  | 93030.193 |
