# Électro-aimant pour rétention d'une porte coupe-feu

- Propriété du fichier: CYPE Ingenieros S.A.
- Format: FIEBDC-3/2016
- Logiciel: Générateur de prix de la construction. CYPE Ingenieros, S.A.
- Date: 25/06/2024
- Zone géographique: Algérie
- Devise: DZD
- Coûts indirects: 3 %
- Frais généraux: 13 %
- Bénéfice: 6 %
- TVA: 19 %

## T Équipements techniques

### TI Protections contre les incendies

#### TIA Détection et alarme

**TIA080** U Électro-aimant pour rétention d'une porte coupe-feu.
Électro-aimant pour rétention de porte coupe-feu, de 24 Vcc et 980 N de force maximum de rétention, avec boîte à bornes en laiton nickelé, bouton-poussoir de déblocage et plaque d'ancrage articulée. Comprend les éléments de fixation.
Inclut: Implantation. Fixation au parement et à la porte. Montage, connexion et contrôle de son bon fonctionnement.
Critère pour le métré: Nombre d'unités prévues, selon documentation graphique du Projet.
Critère pour le mémoire: On mesurera le nombre d'unités réellement exécutées selon les spécifications du Projet.

| Code | U | Désignation | Quantité | Prix | Montant |
|---|---|---|---|---|---|
| mt41pig260 | U | Électro-aimant pour rétention de porte coupe-feu, de 24 Vcc et 980 N de force maximum de rétention, avec boîte à bornes en laiton nickelé, bouton-poussoir de déblocage et plaque d'ancrage articulée, selon NF EN 1155. Comprend les éléments de fixation. (matériau) | 1 | 18938.39 | 18938.390 |
| mo006 | h | Compagnon professionnel III/CP2 installateur de réseaux et d'équipements de détection et de sécurité. (main-d'œuvre) | 0.244 | 717.33 | 175.029 |
| mo105 | h | Ouvrier professionnel II/OP installateur de réseaux et d'équipements de détection et de sécurité. (main-d'œuvre) | 0.244 | 520.85 | 127.087 |
| % | % | Frais de chantier des unités d'ouvrage | 2 % | 19240.506 | 384.810 |
|  |  | Coûts directs |  |  | 19625.316 |

## Ressources

**mt41pig260** U Électro-aimant pour rétention de porte coupe-feu
Données techniques: Coût énergétique 0.019 MJ; Émission de CO2 0.030 kg
Déchets:
- emballage: re150101 Emballages en papier et en carton. (composant de déchet); quantité 0.036 kg; Code CED 15 01 01; Masse de l'élément 1 kg; Volume 0.001333 m3
