# Citerne préfabriquée pour réseau de récupération des eaux pluviales. Installation enterrée

- Propriété du fichier: CYPE Ingenieros S.A.
- Format: FIEBDC-3/2016
- Logiciel: Générateur de prix de la construction. CYPE Ingenieros, S.A.
- Date: 16/06/2025
- Zone géographique: Algérie
- Devise: DZD
- Coûts indirects: 3 %
- Frais généraux: 13 %
- Bénéfice: 6 %
- TVA: 19 %

## T Équipements techniques

### TQ Installations d'évacuation des eaux usées

#### TQR Récupération des eaux pluviales

**TQR010** U Citerne préfabriquée pour réseau de récupération des eaux pluviales. Installation enterrée.
Citerne horizontale pour la récupération des eaux pluviales, en polyéthylène haute densité, de 5000 l, avec bouche d'accès de 650 mm, couvercle de haute résistance. Bouche d'entrée et trop-plein siphoïde avec grille antirongeurs, de 110 mm de diamètre, avec filtre installé à l'intérieur et kit anti-remous. Installation enterrée.
Critère d'évaluation économique: Le prix ne comprend pas l'ouvrage civil.
Inclut: Implantation. Nettoyage de la base d'appui de la citerne. Introduction de la citerne. Fixation et connexion.
Critère pour le métré: Nombre d'unités prévues, selon documentation graphique du Projet.
Critère pour le mémoire: On mesurera le nombre d'unités réellement exécutées selon les spécifications du Projet.

| Code | U | Désignation | Quantité | Prix | Montant |
|---|---|---|---|---|---|
| mt37dpb200d | U | Citerne horizontale pour la récupération des eaux pluviales, en polyéthylène haute densité, de 5000 l, avec bouche d'accès de 650 mm, couvercle de haute résistance. Bouche d'entrée et trop-plein siphoïde avec grille antirongeurs, de 110 mm de diamètre, avec filtre installé à l'intérieur et kit anti-remous, à enterrer. (matériau) | 1 | 420076.63 | 420076.630 |
| mq04cag010a | h | Camion grue jusqu'à 6 t de charge maximale. (matériel) | 0.232 | 5374.89 | 1246.974 |
| mo008 | h | Compagnon professionnel III/CP2 plombier. (main-d'œuvre) | 2.121 | 751.66 | 1594.271 |
| mo107 | h | Ouvrier professionnel II/OP plombier. (main-d'œuvre) | 2.121 | 545.7 | 1157.430 |
| % | % | Frais de chantier des unités d'ouvrage | 2 % | 424075.305 | 8481.506 |
|  |  | Coûts directs |  |  | 432556.811 |

## Ressources

**mt37dpb200d** U Citerne horizontale pour la récupération des eaux pluviales
Données techniques: Coût énergétique 23296.846 MJ; Émission de CO2 826.273 kg
Déchets:
- emballage: re150101 Emballages en papier et en carton. (composant de déchet); quantité 0.086 kg; Code CED 15 01 01; Masse de l'élément 1 kg; Volume 0.001333 m3
