# Répartiteur

- Propriété du fichier: CYPE INGENIEROS, S.A.
- Format: FIEBDC-3/2002
- Zone géographique: Algérie
- Devise: DZD
- Coûts indirects: 3.00 %
- Frais généraux: 13.00 %
- Bénéfice: 6.00 %
- TVA: 19.00 %

## T Équipements techniques

### TT Installations de télécommunication

#### TTX Réseaux de câbles co-axiaux

**TTX160** U Répartiteur.
Relais de 5-1000 MHz à 3 sorties, de 7 dB de pertes d'insertion.
Inclut: Mise en place. Connexion et contrôle de son bon fonctionnement.
Critère pour le métré: Nombre d'unités prévues, selon documentation graphique du Projet.
Critère pour le mémoire: On mesurera le nombre d'unités réellement exécutées selon les spécifications du Projet.

| Code | U | Désignation | Quantité | Prix | Montant |
|---|---|---|---|---|---|
| mt40irt023g | U | Relais de 5-1000 MHz à 3 sorties, de 7 dB de pertes d'insertion, avec connecteurs type "F". (matériau) | 1.000 | 1518.67 | 1518.67 |
| mo001 | h | Compagnon professionnel III/CP2 installateur en télécommunications. (main-d'œuvre) | 0.114 | 717.33 | 81.78 |
| mo056 | h | Ouvrier professionnel II/OP installateur en télécommunications. (main-d'œuvre) | 0.114 | 520.85 | 59.38 |
| % | % | Frais de chantier des unités d'ouvrage | 2 % | 1659.83 | 33.20 |
|  |  | Coûts directs |  |  | 1693.03 |
