# Émetteur électrique

- Propriété du fichier: CYPE Ingenieros S.A.
- Format: FIEBDC-3/2016
- Logiciel: Generador de precios de la construcción. CYPE Ingenieros, S.A.
- Date: 15/06/2024
- Zone géographique: Algérie
- Devise: DZD
- Coûts indirects: 3 %
- Frais généraux: 13 %
- Bénéfice: 6 %
- TVA: 19 %

## T Équipements techniques

### TC ECS et chauffage

#### TCL Électricité

**TCL040** U Émetteur électrique.
Radiateur électrique mural à bain d'huile, de 1000 W de puissance électrique, avec interrupteur marche/arrêt et thermostat, alimentation monophasée à 230 V de tension, composé de structure en aluminium injecté et fluide de haute inertie thermique, de 759x575x96 mm, selon NF EN 442-1, mise en place sur parement vertical.
Inclut: Implantation de l'émetteur. Fixation des supports au parement. Mise en place de l'appareil et des accessoires. Connexion et contrôle de son bon fonctionnement.
Critère pour le métré: Nombre d'unités prévues, selon documentation graphique du Projet.
Critère pour le mémoire: On mesurera le nombre d'unités réellement exécutées selon les spécifications du Projet.

| Code | U | Désignation | Quantité | Prix | Montant |
|---|---|---|---|---|---|
| mt38emr020e | U | Radiateur électrique mural à bain d'huile, de 1000 W de puissance électrique, avec interrupteur marche/arrêt et thermostat, alimentation monophasée à 230 V de tension, composé de structure en aluminium injecté et fluide de haute inertie thermique, de 759x575x96 mm, selon NF EN 442-1. (matériau) | 1 | 38897.99 | 38897.990 |
| mo004 | h | Compagnon professionnel III/CP2 chauffagiste. (main-d'œuvre) | 0.227 | 717.33 | 162.834 |
| mo103 | h | Ouvrier professionnel II/OP chauffagiste. (main-d'œuvre) | 0.227 | 520.85 | 118.233 |
| % | % | Frais de chantier des unités d'ouvrage | 2 % | 39179.057 | 783.581 |
|  |  | Coûts directs |  |  | 39962.638 |

## Ressources

**mt38emr020e** U Radiateur électrique mural à bain d'huile
Données techniques: Coût énergétique 1620.989 MJ; Émission de CO2 126.097 kg
Déchets:
- emballage: re150101 Emballages en papier et en carton. (composant de déchet); quantité 1.489 kg; Code CED 15 01 01; Masse de l'élément 1 kg; Volume 0.001333 m3
