# Panneau sandwich, pour support continu de couverture en toiture inclinée

- Propriété du fichier: CYPE INGENIEROS, S.A.
- Format: FIEBDC-3/2002
- Zone géographique: Algérie
- Devise: DZD
- Coûts indirects: 3.00 %
- Frais généraux: 13.00 %
- Bénéfice: 6.00 %
- TVA: 19.00 %

## E Enveloppe et finition extérieure

### EU Couvertures de toitures inclinées

#### EUF Supports de couverture

**EUF020** m² Panneau sandwich, pour support continu de couverture en toiture inclinée.
Panneau sandwich à languette et rainure, constitué de: côté extérieur de surface bois d'aggloméré hydrofuge de 16 mm d'épaisseur, noyau isolant de mousse de polystyrène extrudé de 80 mm d'épaisseur et côté intérieur de frise en sapin naturel, de 13 mm d'épaisseur, de 2500x600 mm, fixé mécaniquement sur la structure porteuse en bois; pour support continu de couverture en toiture inclinée. Comprend les tirefonds, pour fixation sur un support en bois; le ruban autoadhésif pour le scellement des joints.
Inclut: Implantation. Découpe des pièces. Mise en place et fixation des panneaux sur la structure porteuse. Scellement des joints et des liaisons.
Critère pour le métré: Surface du versant mesurée en grandeur réelle, selon documentation graphique du Projet.
Critère pour le mémoire: On mesurera, en grandeur réelle, la surface réellement exécutée selon les spécifications du Projet.

| Code | U | Désignation | Quantité | Prix | Montant |
|---|---|---|---|---|---|
| mt13pso010aea | m² | Panneau sandwich à languette et rainure, constitué de: côté extérieur de surface bois d'aggloméré hydrofuge de 16 mm d'épaisseur, noyau isolant de mousse de polystyrène extrudé de 80 mm d'épaisseur et côté intérieur de frise en sapin naturel, de 13 mm d'épaisseur, de 2500x600 mm. (matériau) | 1.050 | 7732.61 | 8119.24 |
| mt13lpo037j | U | Tirefond en acier zingué, de 6 mm de diamètre et 150 mm de longueur, à tête fraisée, pour fixation sur un support en bois. (matériau) | 6.000 | 34.47 | 206.82 |
| mt15pdr050c | m | Ruban autoadhésif, en polyéthylène, avec adhésif acrylique sans dissolvants, armature en polyéthylène et couche de séparation en papier siliconé, de 0,34 mm d'épaisseur et 60 mm de largeur, intervalle de température de travail de -40 à 80°C, pour le scellement des rencontres entre panneaux et pour la fixation et le scellement de membranes d'étanchéité et pour le contrôle du flux de vapeur, fournie en rouleaux de 25 m de longueur. (matériau) | 1.000 | 279.65 | 279.65 |
| mo017 | h | Compagnon professionnel III/CP2 menuisier bois. (main-d'œuvre) | 0.182 | 708.18 | 128.89 |
| mo058 | h | Ouvrier professionnel II/OP menuisier bois. (main-d'œuvre) | 0.182 | 525.07 | 95.56 |
| % | % | Frais de chantier des unités d'ouvrage | 2 % | 8830.16 | 176.60 |
|  |  | Coûts directs |  |  | 9006.76 |
