# Partie fixe coupe-feu en acier galvanisé

- Propriété du fichier: CYPE INGENIEROS, S.A.
- Format: FIEBDC-3/2002
- Zone géographique: Algérie
- Devise: DZD
- Coûts indirects: 3.00 %
- Frais généraux: 13.00 %
- Bénéfice: 6.00 %
- TVA: 19.00 %

## F Aménagements et finitions

### FK Menuiseries intérieures et meubles

#### FKF Portes coupe-feu

**FKF020** U Partie fixe coupe-feu en acier galvanisé.
Panneau fixe supérieur coupe-feu homologué, EI2 30, d'un vantail de 63 mm d'épaisseur, 800x2050 mm, finition galvanisé avec traitement anti-traces constitué de deux tôles en acier galvanisé de 0,8 mm d'épaisseur, pliables, assemblées et montées, avec lame intermédiaire de laine de roche de haute densité et plaques de carton plâtre, sur cercle en acier galvanisé de 1,5 mm d'épaisseur et pattes d'ancrage à l'ouvrage. Comprend le silicone neutre pour le scellement des joints périphériques.
Inclut: Marquage des points de fixation et aplomb du cadre. Fixation du cadre au parement. Scellement des joints périphériques. Mise en place de la partie fixe.
Critère pour le métré: Nombre d'unités prévues, selon documentation graphique du Projet.
Critère pour le mémoire: On mesurera le nombre d'unités réellement exécutées selon les spécifications du Projet.

| Code | U | Désignation | Quantité | Prix | Montant |
|---|---|---|---|---|---|
| mt26fca010abg | U | Panneau fixe coupe-feu homologué, EI2 30, selon NF EN 1634-1, d'un vantail de 63 mm d'épaisseur, largeur entre 520 et 800 mm et hauteur entre 1001 et 2050 mm, finition galvanisé avec traitement anti-traces, constitué de deux tôles en acier galvanisé de 0,8 mm d'épaisseur, pliables, assemblées et montées, avec lame intermédiaire de laine de roche de haute densité et plaques de carton plâtre, sur cercle en acier galvanisé de 1,5 mm d'épaisseur et pattes d'ancrage à l'ouvrage. (matériau) | 1.000 | 29309.56 | 29309.56 |
| mt22www050b | U | Cartouche de 300 ml de silicone neutre oxymique, à élasticité permanente et séchage rapide, couleur grise, intervalle de température de travail de -60 à 150°C, avec résistance aux rayons UV, dureté Shore A approchée de 22, selon NF EN ISO 868 et élongation à la rupture >= 800%, selon NF EN ISO 8339. (matériau) | 0.912 | 510.88 | 465.92 |
| op00ato010 |  | Tournevis. | 1.000 | 0.00 | 0.00 |
| mo020 | h | Compagnon professionnel III/CP2 construction. (main-d'œuvre) | 0.205 | 698.09 | 143.11 |
| mo077 | h | Ouvrier professionnel II/OP construction. (main-d'œuvre) | 0.205 | 521.84 | 106.98 |
| % | % | Frais de chantier des unités d'ouvrage | 2 % | 30025.57 | 600.51 |
|  |  | Coûts directs |  |  | 30626.08 |
