# Renfort d'un poteau en béton armé, avec des profilés métalliques à barrettes de liaison

- Propriété du fichier: CYPE INGENIEROS, S.A.
- Format: FIEBDC-3/2002
- Zone géographique: Algérie
- Devise: DZD
- Coûts indirects: 3.00 %
- Frais généraux: 13.00 %
- Bénéfice: 6.00 %
- TVA: 19.00 %

## G Structure et gros oeuvre

### GA Transformations et réparations

#### GAT Transformations d'éléments en béton

**GAT050** m Renfort d'un poteau en béton armé, avec des profilés métalliques à barrettes de liaison.
Renfort d'un poteau en béton armé de 30x30 cm, avec profilés en acier S275JR, laminés à chaud, série L 40x4, avec couche d'impression anticorrosion, disposés aux arêtes du poteau et assemblés dans les quatre faces par des barrettes métalliques de 60x20 mm, soudées "in situ", tous les 25 cm, avec l'ajustement vertical des cornières sur les arêtes du poteau en utilisant adhésif thixotropique à deux composants à base de résine époxy, jusqu'à être sûr qu'elles soient solidement fixées, l'apport d'un matériau de soudure selon NF EN ISO 2560 et soudage de l'ensemble, en assurant un effet de confinement actif sur le béton original.
Inclut: Implantation de la position des renforts et des barrettes de liaison. Nettoyage et assainissement des arêtes du poteau. Application de l'adhésif. Mise en place et fixation provisoire des profilés. Mise en place des barrettes avec soudure. Exécution des assemblages.
Critère pour le métré: Longueur mesurée aux axes, selon documentation graphique du Projet.
Critère pour le mémoire: On mesurera, aux axes, la longueur réellement exécutée selon les spécifications du Projet.

| Code | U | Désignation | Quantité | Prix | Montant |
|---|---|---|---|---|---|
| mt09reh120a | kg | Adhésif thixotropique à deux composants à base de résine époxy, pour l'union correcte du béton frais et du béton durci ou pour améliorer l'adhérence du béton durci et de l'acier, selon NF EN 1504-7. (matériau) | 0.480 | 1467.97 | 704.63 |
| mt07ala140aga | m | Profilé en acier NF EN 10025 S275JR, série L 40x4, laminé à chaud, pour applications structurales. Travaillé et monté en atelier, à placer sur site. (matériau) | 4.400 | 735.21 | 3234.92 |
| mt07ala111bE | m | Platine en acier laminé NF EN 10025 S275JR, de profilé plat laminé à chaud, de 60x20 mm, pour applications structurales. (matériau) | 5.900 | 3346.95 | 19747.01 |
| mt27pfi010 | l | Impression à séchage rapide, formulée avec résines alkydiques modifiées et phosphate de zinc. (matériau) | 0.024 | 581.24 | 13.95 |
| mq08sol020 | h | Équipement et éléments auxiliaires pour soudure électrique. (matériel) | 0.116 | 330.50 | 38.34 |
| op00ciz020 |  | Cisaille pour barres à haute adhérence en acier. | 1.000 | 0.00 | 0.00 |
| op00ata010 |  | Pince à ligaturer. | 1.000 | 0.00 | 0.00 |
| mo047 | h | Compagnon professionnel III/CP2 charpentier métal. (main-d'œuvre) | 1.311 | 726.48 | 952.42 |
| mo094 | h | Ouvrier professionnel II/OP charpentier métal. (main-d'œuvre) | 1.311 | 542.69 | 711.47 |
| % | % | Frais de chantier des unités d'ouvrage | 2 % | 25402.74 | 508.05 |
|  |  | Coûts directs |  |  | 25910.79 |
