# Système "FOREL", d'allégement des planchers unidirectionnels

- Propriété du fichier: CYPE INGENIEROS, S.A.
- Format: FIEBDC-3/2002
- Zone géographique: Algérie
- Devise: DZD
- Coûts indirects: 3.00 %
- Frais généraux: 13.00 %
- Bénéfice: 6.00 %
- TVA: 19.00 %

## G Structure et gros oeuvre

### GP Planchers

#### GPH Poutrelles et entrevous

**GPH080** m² Système "FOREL", d'allégement des planchers unidirectionnels.
Structure en béton armé, réalisée avec béton confectionné sur le chantier BCN: CPJ-CEM II/A 32,5 - TP - B 30 - 15/25 - E: 2a - BA - P 18-305, coulage avec des moyens manuels, avec un volume total de béton dans le plancher et dans les poutres de 0,1586 m³/m², en considérant 30% de zones de remplissage, et acier Fe E 500 dans les poutres et les chaînages avec une quantité de 15 kg/m², composée des éléments suivants: PLANCHER UNIDIRECTIONNEL: horizontal; nervures en béton "in situ" de 12 cm d'épaisseur, entraxe 70 cm; système FOREL, avec DIT de l'Institut Eduardo Torroja nº 406R, composé de plaques en EPS pour zones pleines et caissons en EPS moulé, constitués de modules base et de couvercles de 68x68x25 cm, pour allègement d'un plancher de 25+5 cm d'épaisseur; montage et démontage d'un système de coffrage continu, avec finition à revêtir, constitué de: surface coffrante en panneaux en bois traité, renforcés avec des tiges et des profilés, amortissables en 25 utilisations, structure support horizontale de poutrelles métalliques et accessoires de montage, amortissables en 150 utilisations et structure support verticale d'étais métalliques, amortissables en 150 utilisations; dalle de compression de 5 cm d'épaisseur, avec armature de répartition formée par treillis soudé 100x100 mm et Ø 4,0-4,0 mm, en acier Fe E 500. Comprend le renfort des ouvertures, le fil de fer à lier, les séparateurs et agent filmogène MasterKure 215 WB "MBCC de Sika", pour le séchage des bétons et des mortiers.
Critère d'évaluation économique: Le prix comprend le ferraillage de l'armature (coupe, façonnage et assemblage des éléments) sur l'aire de ferraillage en chantier et la pose en coffrage sur site, mais il ne comprend pas les poteaux.
Inclut: Implantation du système de coffrage. Montage du coffrage. Implantation de la géométrie de l'étage sur le coffrage. Mise en place des bases des caissons et des plaques d'EPS pour zones massives. Mise en place des couvercles pour les caissons. Mise en place des armatures avec des séparateurs homologués. Préparation du béton. Coulage et compactage du béton. Réglage et nivellement de la dalle de compression. Séchage du béton. Démontage du système de coffrage.
Critère pour le métré: Surface mesurée en grandeur nature à partir des faces extérieures des chaînages du périmètre, selon documentation graphique du Projet, en déduisant les ouvertures de surface supérieure à 6 m².
Critère pour le mémoire: On mesurera, en grandeur réelle, à partir des faces extérieures des chaînages périmétrique, la surface réellement exécutée selon les spécifications du Projet, en déduisant les ouvertures de surface supérieure à 6 m². Tous les éléments intégrants de la structure signalés dans les plans et les détails du projet seront considérés comme inclus.

| Code | U | Désignation | Quantité | Prix | Montant |
|---|---|---|---|---|---|
| mt08eft030a | m² | Panneau en bois traité, de 22 mm d'épaisseur, renforcé avec des tiges et des profilés. (matériau) | 0.044 | 5747.79 | 252.90 |
| mt08eva030 | m² | Structure support pour coffrage récupérable, composée de: poutrelles métalliques et accessoires de montage. (matériau) | 0.007 | 12885.16 | 90.20 |
| mt50spa081a | U | Étai métallique télescopique, allant jusqu'à 3 m de hauteur. (matériau) | 0.027 | 1880.76 | 50.78 |
| mt08cim030b | m³ | Bois de pin. (matériau) | 0.003 | 44908.56 | 134.73 |
| mt08var060 | kg | Pointes d'acier de 20x100 mm. (matériau) | 0.040 | 1105.34 | 44.21 |
| mt08dba010g | l | Agent démoulant, à base d'huiles spéciales, émulsionnable à l'eau MasterFinish RL 294 "MBCC de Sika", pour coffrages métalliques, phénoliques ou en bois. (matériau) | 0.030 | 234.96 | 7.05 |
| mt07cpf030b | m² | Système FOREL, avec DIT de l'Institut Eduardo Torroja nº 406R, composé de plaques en EPS pour zones pleines et caissons en EPS moulé, constitués de modules base et de couvercles de 68x68x25 cm, pour allègement d'un plancher unidirectionnel de 25+5 cm d'épaisseur. (matériau) | 1.000 | 1238.04 | 1238.04 |
| mt07cpf020a | U | Répercussion, par m², de distanceurs métalliques, pour armatures de nervures, nécessaires pour le montage du système "FOREL", d'allègement d'unidirectionnel. (matériau) | 1.000 | 33.84 | 33.84 |
| mt07cpf025a | U | Répercussion, par m², de distanciers de béton, para armatures de zones pleines, nécessaires pour le montage du système "FOREL", d'allègement d'unidirectionnel. (matériau) | 1.000 | 8.46 | 8.46 |
| mt07aco055e | kg | Barres en acier haute adhérence, Fe E 500, de divers diamètres. (matériau) | 15.750 | 131.14 | 2065.46 |
| mt08var050 | kg | Fil de fer galvanisé pour attacher, de 1,30 mm de diamètre. (matériau) | 0.255 | 189.49 | 48.32 |
| mt07ame100bca | m² | Treillis soudé 100x100 mm, fils porteurs de 4 mm de diamètre et fils de répartition de 4 mm de diamètre, en acier Fe E 500. (matériau) | 1.100 | 259.59 | 285.55 |
| mt08aaa010a | m³ | Eau. (matériau) | 0.029 | 189.49 | 5.50 |
| mt01arg000a | m³ | Sable criblé. (matériau) | 0.061 | 2807.51 | 171.26 |
| mt01arg001ar | m³ | Gros granulats homogénéisés, de taille maximale 15/25 mm. (matériau) | 0.114 | 2998.17 | 341.79 |
| mt08cem000a | kg | Ciment gris en sacs. (matériau) | 72.956 | 13.77 | 1004.60 |
| mt08cur020d | l | Agent filmogène MasterKure 215 WB "MBCC de Sika", pour le séchage des bétons et des mortiers. (matériau) | 0.150 | 203.38 | 30.51 |
| mq06hor010 | h | Bétonnière électrique avec une capacité de gâchage de 160 l. (matériel) | 0.110 | 333.01 | 36.63 |
| op00ciz020 |  | Cisaille pour barres à haute adhérence en acier. | 1.000 | 0.00 | 0.00 |
| op00ata010 |  | Pince à ligaturer. | 1.000 | 0.00 | 0.00 |
| op00sie020 |  | Scie circulaire à disque fixe, pour table de travail. | 1.000 | 0.00 | 0.00 |
| au00auh040 |  | Vibreur de béton, électrique. | 1.000 | 0.00 | 0.00 |
| mo044 | h | Compagnon professionnel III/CP2 coffreur. (main-d'œuvre) | 0.680 | 726.48 | 494.01 |
| mo091 | h | Ouvrier professionnel II/OP coffreur. (main-d'œuvre) | 0.666 | 542.69 | 361.43 |
| mo043 | h | Compagnon professionnel III/CP2 ferrailleur. (main-d'œuvre) | 0.273 | 726.48 | 198.33 |
| mo090 | h | Ouvrier professionnel II/OP ferrailleur. (main-d'œuvre) | 0.273 | 542.69 | 148.15 |
| mo113 | h | Ouvrier d'exécution I/OE1 construction. (main-d'œuvre) | 0.233 | 502.77 | 117.15 |
| mo112 | h | Ouvrier d'exécution I/OE2 construction. (main-d'œuvre) | 0.244 | 511.00 | 124.68 |
| mo045 | h | Compagnon professionnel III/CP2 bétonneur. (main-d'œuvre) | 0.071 | 726.48 | 51.58 |
| mo092 | h | Ouvrier professionnel II/OP bétonneur. (main-d'œuvre) | 0.278 | 542.69 | 150.87 |
| % | % | Frais de chantier des unités d'ouvrage | 2 % | 7496.03 | 149.92 |
|  |  | Coûts directs |  |  | 7645.95 |
