# Regard de prélèvement en polyester renforcé de fibre de verre (PRFV)

- Propriété du fichier: CYPE INGENIEROS, S.A.
- Format: FIEBDC-3/2002
- Zone géographique: Algérie
- Devise: DZD
- Coûts indirects: 3.00 %
- Frais généraux: 13.00 %
- Bénéfice: 6.00 %
- TVA: 19.00 %

## A VRD et aménagements extérieurs

### AA Assainissement

#### AAL Traitement des eaux usées: éléments complémentaires

**AAL050** U Regard de prélèvement en polyester renforcé de fibre de verre (PRFV).
Regard de prélèvement en polyester renforcé de fibre de verre (PRFV), de 620 mm de diamètre et 1,02 m de hauteur, avec bouche d'entrée et bouche de sortie, de 315 mm de diamètre et couvercle.
Inclut: Implantation. Mise en place. Connexion et contrôle de son bon fonctionnement.
Critère pour le métré: Nombre d'unités prévues, selon documentation graphique du Projet.
Critère pour le mémoire: On mesurera le nombre d'unités réellement exécutées selon les spécifications du Projet.

| Code | U | Désignation | Quantité | Prix | Montant |
|---|---|---|---|---|---|
| mt46fmg010x | U | Regard de prélèvement en polyester renforcé de fibre de verre (PRFV), de 620 mm de diamètre et 1,02 m de hauteur, avec bouche d'entrée et bouche de sortie, de 315 mm de diamètre et couvercle. (matériau) | 1.000 | 64607.98 | 64607.98 |
| mo008 | h | Compagnon professionnel III/CP2 plombier. (main-d'œuvre) | 0.891 | 751.66 | 669.73 |
| mo107 | h | Ouvrier professionnel II/OP plombier. (main-d'œuvre) | 0.891 | 545.70 | 486.22 |
| % | % | Frais de chantier des unités d'ouvrage | 2 % | 65763.93 | 1315.28 |
|  |  | Coûts directs |  |  | 67079.21 |
