# Essai sur structure métallique

- Propriété du fichier: CYPE INGENIEROS, S.A.
- Format: FIEBDC-3/2002
- Zone géographique: Algérie
- Devise: DZD
- Coûts indirects: 3.00 %
- Frais généraux: 13.00 %
- Bénéfice: 6.00 %
- TVA: 19.00 %

## P Interventions préalables

### PP Étude des pathologies

#### PPX Essais in situ

**PPX070** U Essai sur structure métallique.
Essai pour la détermination de l'épaisseur de profilés métalliques via l'utilisation d'ultrasons, de durée 1 jour ouvrable. Ne comprend ni excavation ni repositionnement des revêtements.
Inclut: Réalisation de l'essai.
Critère pour le métré: Nombre d'unités prévues, selon documentation graphique du Projet.
Critère pour le mémoire: On mesurera le nombre d'unités réellement exécutées selon les spécifications du Projet.

| Code | U | Désignation | Quantité | Prix | Montant |
|---|---|---|---|---|---|
| mt49apa010b | U | Essai pour déterminer l'épaisseur des profilés métalliques via l'utilisation d'ultrasons, de 1 jour ouvrable de durée, sans inclure l'ouverture, ni le repositionnement des revêtements ou recouvrements. (matériau) | 1.000 | 69929.19 | 69929.19 |
| % | % | Frais de chantier des unités d'ouvrage | 2 % | 69929.19 | 1398.58 |
|  |  | Coûts directs |  |  | 71327.77 |
