# Unité intérieure d'air conditionné avec distribution par gaines circulaires

- Propriété du fichier: CYPE INGENIEROS, S.A.
- Format: FIEBDC-3/2002
- Zone géographique: Algérie
- Devise: DZD
- Coûts indirects: 3.00 %
- Frais généraux: 13.00 %
- Bénéfice: 6.00 %
- TVA: 19.00 %

## R Rénovation énergétique

### RC Chauffage, climatisation et E.C.S.

#### RCM Unités autonomes de climatisation

**RCM090** U Unité intérieure d'air conditionné avec distribution par gaines circulaires.
Rénovation énergétique des bâtiments via la mise en place, en remplacement d'un équipement existant, d'unité intérieure d'air conditionné, système air-air multisplit, pour gaz R-32, pompe à chaleur, alimentation monophasée (230V/50Hz), puissance frigorifique nominale 2,5 kW (température de bulbe sec 27°C, température de bulbe humide 19°C), puissance calorifique nominale 3,4 kW (température de bulbe sec 20°C), de 230x740x455 mm, niveau sonore (vitesse basse) 29 dBA, débit d'air (vitesse ultra élevée) 600 m³/h, pression d'air (standard) 22 Pa et contrôle sans fil, avec piquages,. Comprend les éléments pour la suspension au plafond.
Critère d'évaluation économique: Le prix ne comprend ni la canalisation ni le câblage électrique d'alimentation.
Inclut: Implantation. Mise en place et fixation. Connexion aux lignes frigorifiques. Connexion au réseau électrique. Connexion au réseau de tout à l'égout. Mise en marche.
Critère pour le métré: Nombre d'unités prévues, selon documentation graphique du Projet.
Critère pour le mémoire: On mesurera le nombre d'unités réellement exécutées selon les spécifications du Projet.

| Code | U | Désignation | Quantité | Prix | Montant |
|---|---|---|---|---|---|
| mt42mhi120b | U | Unité intérieure d'air conditionné, système air-air multisplit, pour gaz R-32, pompe à chaleur, alimentation monophasée (230V/50Hz), puissance frigorifique nominale 2,5 kW (température de bulbe sec 27°C, température de bulbe humide 19°C), puissance calorifique nominale 3,4 kW (température de bulbe sec 20°C), de 230x740x455 mm, niveau sonore (vitesse basse) 29 dBA, débit d'air (vitesse ultra élevée) 600 m³/h, pression d'air (standard) 22 Pa et contrôle sans fil. (matériau) | 1.000 | 120767.01 | 120767.01 |
| mt42mhi523a | U | Piquages, pour unité intérieure d'air conditionné. (matériau) | 1.000 | 48554.53 | 48554.53 |
| mt42www090 | U | Kit de support pour la suspension du plafond, constitué de quatre tiges filetées en acier galvanisé, avec leurs chevilles, écrous et rondelles correspondants. (matériau) | 1.000 | 4360.00 | 4360.00 |
| mo005 | h | Compagnon professionnel III/CP2 installateur de climatisation. (main-d'œuvre) | 1.221 | 717.33 | 875.86 |
| mo104 | h | Ouvrier professionnel II/OP installateur de climatisation. (main-d'œuvre) | 1.221 | 520.85 | 635.96 |
| % | % | Frais de chantier des unités d'ouvrage | 2 % | 175193.36 | 3503.87 |
|  |  | Coûts directs |  |  | 178697.23 |
