# Imperméabilisation d'une tablette avec des membranes en polyoléfines

- Propriété du fichier: CYPE INGENIEROS, S.A.
- Format: FIEBDC-3/2002
- Zone géographique: Algérie
- Devise: DZD
- Coûts indirects: 3.00 %
- Frais généraux: 13.00 %
- Bénéfice: 6.00 %
- TVA: 19.00 %

## E Enveloppe et finition extérieure

### EE Étanchéité: imperméabilisations

#### EEA Façades

**EEA050** m Imperméabilisation d'une tablette avec des membranes en polyoléfines.
Imperméabilisation d'une tablette avec bande de scellement, Schlüter-KERDI-KEBA 100/150 "SCHLÜTER-SYSTEMS", de 150 mm de largeur et 0,1 mm d'épaisseur, de type monocouche, totalement adhérée au support avec du mortier-colle de prise normale, C1, couleur grise, préparée pour recevoir directement l'appui de fenêtre.
Critère d'évaluation économique: Le prix ne comprend pas l'appui de fenêtre.
Inclut: Nettoyage et préparation de la surface. Application du mortier-colle. Mise en place de l'imperméabilisation.
Critère pour le métré: Longueur mesurée selon documentation graphique du Projet.
Critère pour le mémoire: On mesurera la longueur réellement exécutée selon les spécifications du Projet.

| Code | U | Désignation | Quantité | Prix | Montant |
|---|---|---|---|---|---|
| mt09mcr021g | kg | Mortier-colle de prise normale, C1, selon NF EN 12004, couleur grise. (matériau) | 0.620 | 44.21 | 27.41 |
| mt15res020pc | m | Bande de scellement, Schlüter-KERDI-KEBA 100/150 "SCHLÜTER-SYSTEMS", de 150 mm de largeur et 0,1 mm d'épaisseur, pour membrane d'étanchéité souple en polyéthylène, avec les deux faces revêtues de géotextile non tissé, fournie en rouleaux de 30 m de longueur. (matériau) | 1.050 | 775.49 | 814.26 |
| op00pis010 |  | Pistolet à air chaud pour soudure de matériaux thermoplastiques. | 1.000 | 0.00 | 0.00 |
| mo029 | h | Compagnon professionnel III/CP2 poseur de membranes d'étanchéité. (main-d'œuvre) | 0.148 | 698.09 | 103.32 |
| mo067 | h | Ouvrier professionnel II/OP poseur de membranes d'étanchéité. (main-d'œuvre) | 0.148 | 521.84 | 77.23 |
| % | % | Frais de chantier des unités d'ouvrage | 2 % | 1022.22 | 20.44 |
|  |  | Coûts directs |  |  | 1042.66 |
