# Structure en béton armé

- Propriété du fichier: CYPE INGENIEROS, S.A.
- Format: FIEBDC-3/2002
- Zone géographique: Algérie
- Coûts indirects: 3.00 %
- Frais généraux: 13.00 %
- Bénéfice: 6.00 %
- TVA: 17.00 %

## G Structure et gros oeuvre

### GP Planchers

#### GPE Réticulés

**GPE040** m² Structure en béton armé, réalisée avec béton confectionné sur le chantier BCN: CPJ-CEM II/A 32,5 - TP - B 30 - 15/25 - E: 2a - BA - P 18-305, coulage avec moyens manuels, volume total de béton 0,173 m³/m², en considérant 30% de surface massive, et acier Fe E 500, avec une quantité totale de 15 kg/m²; constituée de: plancher réticulé, horizontal, sur système de coffrage continu; nervures "in situ" de 12 cm, entraxe 80 cm; système FOREL 22+5, pour allègement d'un plancher, avec DIT de l'Institut Eduardo Torroja nº 406R/10, composé de plaques en EPS pour zones pleines et caissons en EPS moulé, constitués de modules de base et d'un couvercle de 68x68x22 cm; treillis soudé 100x100 mm et Ø 4,0-4,0 mm, en acier Fe E 500, en couche de compression. Ne comprend pas la répercussion des poteaux.
Réalisation d'une structure en béton armé, réalisée avec béton confectionné sur le chantier BCN: CPJ-CEM II/A 32,5 - TP - B 30 - 15/25 - E: 2a - BA - P 18-305, coulage avec moyens manuels, avec un volume total de béton 0,173 m³/m², en considérant 30% de surface massive, et acier Fe E 500, pour ferraillage de l'armature (coupe, façonnage et assemblage des éléments) en poste de ferraillage en chantier et pose dans les zones de panneaux, les poutres, les nervures et les chaînages, avec une quantité de 15 kg/m²; composée des éléments suivants: PLANCHER RÉTICULÉ: horizontal; nervures en béton "in situ" de 12 cm d'épaisseur, entraxe 80 cm; système FOREL 22+5, avec DIT de l'Institut Eduardo Torroja nº 406R/10, composé de plaques en EPS pour zones pleines et caissons en EPS moulé, constitués de modules de base et d'un couvercle de 68x68x22 cm, pour allègement d'un plancher de 22+5 cm d'épaisseur;couche en compression de 5 cm d'épaisseur, avec armature de répartition formée par treillis soudé 100x100 mm et Ø 4,0-4,0 mm, en acier Fe E 500; comprend le bétonnage des chapiteaux, le renfort des ouvertures et les chaînages périmétriques d'étage, le montage et le démontage du système de coffrage continu avec des étais, des poutrelles métalliques et une surface coffrante en bois traité renforcée avec des baguettes et des profilés, et le séchage du béton. Ne comprend pas la répercussion des poteaux.
Inclut: Implantation du système de coffrage. Montage du coffrage. Implantation de la géométrie de l'étage sur le coffrage. Mise en place des bases des caissons et des plaques d'EPS pour zones massives. Mise en place des couvercles pour les caissons. Mise en place des armatures avec des séparateurs homologués. Préparation du béton. Coulage et compactage du béton. Réglage et nivellement de la couche de compression. Séchage du béton. Démontage du système de coffrage. Réparation des défauts superficiels.
Critère de métré de projet: Surface mesurée en grandeur nature à partir des faces extérieures des chaînages du périmètre, selon documentation graphique du Projet, en déduisant les ouvertures de surface supérieure à 6 m².
Critère de mesure de l'ouvrage: On mesurera, en grandeur réelle, à partir des faces extérieures des chaînages périmétrique, la surface réellement exécutée selon les spécifications du Projet, en déduisant les ouvertures de surface supérieure à 6 m². Tous les éléments intégrants de la structure signalés dans les plans et les détails du projet seront considérés comme inclus.

| Code | U | Désignation | Quantité | Prix | Montant |
|---|---|---|---|---|---|
| mt07alm020a | U | Étai métallique télescopique de jusqu'à 3 m de hauteur, selon NF EN 1065. Comprend les trépieds de stabilisation. (matériau) | 0.067 | 29.27 | 1.96 |
| mt50spa050m | m³ | Grosse planche en bois de pin, dimensions 20x7,2 cm. (matériau) | 0.002 | 208.01 | 0.42 |
| mt07alm010a | m² | Structure support métallique pour système de coffrage récupérable composée de: poutrelles primaires, poutrelles, mur périmétrique et tôle d'arrêt des poteaux. (matériau) | 0.011 | 17.77 | 0.20 |
| mt07alp030d | m² | Panneau aggloméré hydrofuge renforcé de 35 mm d'épaisseur, pour éviter la flèche dans les zones pleines et les chapiteaux. (matériau) | 0.275 | 12.89 | 3.54 |
| mt50spa101 | kg | Clous en acier. (matériau) | 0.025 | 0.89 | 0.02 |
| mt07cpf010a | m² | Système FOREL 22+5, avec DIT de l'Institut Eduardo Torroja nº 406R/10, composé de plaques en EPS pour zones pleines et caissons en EPS moulé, constitués de modules de base et d'un couvercle de 68x68x22 cm, pour allègement d'un plancher réticulé de 22+5 cm d'épaisseur. (matériau) | 1.000 | 7.27 | 7.27 |
| mt07cpf020d | U | Répercussion, par m², de distanceurs métalliques, pour armatures de nervures, nécessaires pour le montage du système "FOREL", d'allègement de réticulé. (matériau) | 1.000 | 0.29 | 0.29 |
| mt07cpf025b | U | Répercussion, par m², de distanceurs en béton, para armatures de zones pleines, nécessaires pour le montage du système "FOREL", d'allègement de réticulé. (matériau) | 1.000 | 0.09 | 0.09 |
| mt07aco055e | kg | Barres en acier haute adhérence, Fe E 500, de divers diamètres. (matériau) | 15.750 | 0.95 | 14.96 |
| mt08var050 | kg | Fil de fer galvanisé pour attacher, de 1,30 mm de diamètre. (matériau) | 0.150 | 1.00 | 0.15 |
| mt07ame100bca | m² | Treillis soudé 100x100 mm, fils porteurs de 4 mm de diamètre et fils de répartition de 4 mm de diamètre, en acier Fe E 500. (matériau) | 1.100 | 1.87 | 2.06 |
| mt08aaa010a | m³ | Eau. (matériau) | 0.031 | 1.37 | 0.04 |
| mt01arg000a | m³ | Sable criblé. (matériau) | 0.066 | 19.77 | 1.30 |
| mt01arg001ar | m³ | Gros granulats homogénéisés de taille maximale 15/25 mm. (matériau) | 0.124 | 21.11 | 2.62 |
| mt08cem000a | kg | Ciment gris en sacs. (matériau) | 79.580 | 0.10 | 7.96 |
| mq06hor010 | h | Bétonnière. (matériel) | 0.119 | 1.10 | 0.13 |
| op00ciz020 |  | Cisaille pour barres à haute adhérence en acier. | 1.000 | 0.00 | 0.00 |
| op00ata010 |  | Pince à ligaturer. | 1.000 | 0.00 | 0.00 |
| op00sie020 |  | Scie circulaire à disque fixe, pour table de travail. | 1.000 | 0.00 | 0.00 |
| au00auh040 |  | Vibreur de béton, électrique. | 1.000 | 0.00 | 0.00 |
| mo044 | h | Compagnon professionnel III/CP2 coffreur. (main-d'œuvre) | 0.576 | 3.35 | 1.93 |
| mo091 | h | Ouvrier professionnel II/OP coffreur. (main-d'œuvre) | 0.542 | 2.47 | 1.34 |
| mo043 | h | Compagnon professionnel III/CP2 ferrailleur. (main-d'œuvre) | 0.244 | 3.35 | 0.82 |
| mo090 | h | Ouvrier professionnel II/OP ferrailleur. (main-d'œuvre) | 0.264 | 2.47 | 0.65 |
| mo045 | h | Compagnon professionnel III/CP2 bétonneur. (main-d'œuvre) | 0.469 | 3.35 | 1.57 |
| mo092 | h | Ouvrier professionnel II/OP bétonneur. (main-d'œuvre) | 0.469 | 2.47 | 1.16 |
| mo113 | h | Ouvrier d'exécution I/OE1 construction. (main-d'œuvre) | 0.246 | 2.26 | 0.56 |
| mo112 | h | Ouvrier d'exécution I/OE2 construction. (main-d'œuvre) | 0.258 | 2.31 | 0.60 |
| % | % | Coûts directs complémentaires | 2 % | 51.64 | 1.03 |
|  |  | Coûts directs |  |  | 52.67 |
