# Réhabilitation énergétique des bâtiments via la mise en place

- Propriété du fichier: CYPE INGENIEROS, S.A.
- Format: FIEBDC-3/2002
- Zone géographique: Algérie
- Coûts indirects: 3.00 %
- Frais généraux: 13.00 %
- Bénéfice: 6.00 %
- TVA: 17.00 %

## R Rénovation énergétique

### RC Chauffage, climatisation et E.C.S.

#### RCC Chaudières au fioul

**RCC020** U Réhabilitation énergétique des bâtiments via la mise en place, en remplacement d'un équipement existant, de chaudière sur pied, à condensation, avec corps en fonte de fer gris GL 180 et brûleur pressurisé de fioul à flamme bleue, pour chauffage, puissance utile 22 kW, dimensions 888x600x955 mm, avec tableau de régulation, avec unité de réglage à distance pour le contrôle de la température ambiante, kit d'union de chaudière à fioul a circuit de chauffage, kit de sécurité pour chaudière à fioul, kit d'union de chaudière à fioul a vase d'expansion, kit pour neutralisation des condensés, kit pour montage sur paroi de groupe de pompage, groupe de pompage pour un circuit de chauffage, avec pompe de circulation électronique.
Réhabilitation énergétique des bâtiments via la mise en place, en remplacement d'un équipement existant, de chaudière sur pied, à condensation, avec corps en fonte de fer gris GL 180 et brûleur pressurisé de fioul à flamme bleue, pour chauffage, puissance utile 22 kW, dimensions 888x600x955 mm, avec tableau de régulation, et sonde extérieure, avec unité de réglage à distance pour le contrôle de la température ambiante, kit d'union de chaudière à fioul a circuit de chauffage, kit de sécurité pour chaudière à fioul, kit d'union de chaudière à fioul a vase d'expansion, kit pour neutralisation des condensés, kit pour montage sur paroi de groupe de pompage, groupe de pompage pour un circuit de chauffage, avec pompe de circulation électronique, sans inclure le conduit d'évacuation des produits de la combustion que relie la chaudière à la cheminée. Totalement montée, connectée et testée.
Inclut: Implantation. Présentation des éléments. Montage de la chaudière et de ses accessoires. Connecté aux réseaux de conduction d'eau, de gazole, d'assainissement et électrique, et au conduit d'évacuation des produits de la combustion. Mise en marche.
Critère de métré de projet: Nombre d'unités prévues, selon documentation graphique du Projet.
Critère de mesure de l'ouvrage: On mesurera le nombre d'unités réellement exécutées selon les spécifications du Projet.

| Code | U | Désignation | Quantité | Prix | Montant |
|---|---|---|---|---|---|
| mt38cqj110aaa | U | Chaudière sur pied, à condensation, avec corps en fonte de fer gris GL 180 et brûleur pressurisé de fioul à flamme bleue, pour chauffage, puissance utile 22 kW, dimensions 888x600x955 mm, avec tableau de régulation et sonde extérieure. (matériau) | 1.000 | 4475.56 | 4475.56 |
| mt38cqj510a | U | Kit d'union de chaudière à fioul a circuit de chauffage. (matériau) | 1.000 | 133.19 | 133.19 |
| mt38cqj520a | U | Kit de sécurité pour chaudière à fioul, composé de manomètre, vanne de sécurité et purgeur d'air. (matériau) | 1.000 | 133.19 | 133.19 |
| mt38cqj530a | U | Kit d'union de chaudière à fioul a vase d'expansion, avec vanne de remplissage et de vidange. (matériau) | 1.000 | 133.19 | 133.19 |
| mt38cqj550a | U | Kit pour neutralisation des condensés, pour chaudières à condensation à fioul. (matériau) | 1.000 | 401.96 | 401.96 |
| mt38cqj612a | U | Kit pour montage sur paroi de groupe de pompage. (matériau) | 1.000 | 53.99 | 53.99 |
| mt38cqj600a | U | Groupe de pompage pour un circuit de chauffage, avec pompe de circulation électronique, avec connexions de 25 mm de diamètre. (matériau) | 1.000 | 557.95 | 557.95 |
| mt38cqj502a | U | Unité de réglage à distance pour le contrôle de la température ambiante. (matériau) | 1.000 | 111.59 | 111.59 |
| mt35aia010a | m | Tube courbable en PVC, annelé, de couleur noir, de 16 mm de diamètre nominal, pour canalisation encastrée dans un ouvrage de maçonnerie (parois et plafonds). Résistance à la compression 320 N, résistance à l'impact 1 joule, température de travail -5°C jusqu'à 60°C, avec degré de protection IP 545 selon NF EN 60529, non propagateur de la flamme. Selon NF EN 61386-1 et NF EN 61386-22. (matériau) | 8.000 | 0.32 | 2.56 |
| mt35cun020a | m | Câble unipolaire ES07Z1-K (AS), non propagateur de la flamme, avec conducteur multifilaire de cuivre classe 5 (-K) de 1,5 mm² de section, avec isolation de composé thermoplastique à base de polyoléfine sans halogènes à faible émission de fumées et de gaz corrosifs (Z1), sa tension assignée étant de 450/750 V. (matériau) | 16.000 | 0.50 | 8.00 |
| mt38www010 | U | Produits complémentaires pour installation de chauffage. (matériau) | 1.000 | 2.07 | 2.07 |
| mo004 | h | Compagnon professionnel III/CP2 chauffagiste. (main-d'œuvre) | 3.233 | 3.46 | 11.19 |
| mo103 | h | Ouvrier professionnel II/OP chauffagiste. (main-d'œuvre) | 3.233 | 2.46 | 7.95 |
| % | % | Coûts directs complémentaires | 2 % | 6032.39 | 120.65 |
|  |  | Coûts directs |  |  | 6153.04 |
