# Réhabilitation énergétique de façade

- Propriété du fichier: CYPE INGENIEROS, S.A.
- Format: FIEBDC-3/2002
- Zone géographique: Algérie
- Coûts indirects: 3.00 %
- Frais généraux: 13.00 %
- Bénéfice: 6.00 %
- TVA: 17.00 %

## R Rénovation énergétique

### RF Murs

#### RFE Systèmes d'isolation par l'extérieur

**RFE030** m² Réhabilitation énergétique de façade, par isolation thermique de sa face extérieure, système Isofex "ISOVER", constitué de panneau rigide en laine de roche volcanique de haute densité, non revêtu, Isofex "ISOVER", de 140 mm d'épaisseur, placée avec du mortier Weber.therm Base et fixations mécaniques, couche de régularisation de mortier Weber.therm Base et couche de finition de mortier Weber.pral Clima, dans des systèmes composés d'un isolement extérieur (ETICS).
Réhabilitation énergétique de façade, par isolation thermique de sa face extérieure, système Isofex "ISOVER", formé par panneau rigide en laine de roche volcanique de haute densité, non revêtu, Isofex "ISOVER", de 140 mm d'épaisseur, selon NF EN 13162, résistance thermique 3,85 m²K/W, conductivité thermique 0,036 W/(mK), placée avec du mortier Weber.therm Base et fixations mécaniques, pour recevoir la couche de régularisation de mortier Weber.therm Base et celle de finition de mortier Weber.pral Clima, dans des systèmes composés d'un isolement extérieur (ETICS). Comprend la mise en place de profilés d'amorce et de coin, la réalisation des joints, les recoins, les guides, les arêtes, les mouchettes, les jambages, les linteaux, les arrêts aux rencontres avec les parements, les revêtements ou les autres éléments reçus sur sa surface.
Inclut: Préparation de la surface support. Mise en place du profilé de départ. Découpe et préparation de l'isolant. Mise en place de l'isolation sur le parement. Résolution des points particuliers. Application du mortier de base et de la maille de fibre de verre. Application de la couche de finition.
Critère de métré de projet: Surface mesurée selon documentation graphique du Projet, en déduisant les ouvertures de surface supérieure à 1 m², en ajoutant en échange la surface de la partie intérieure de l'ouverture, correspondant au développement des jambages et des linteaux. Le métré par ruptures et recoupes n'a pas été incrémentée 5% de pièces de plus a été considéré dans la décomposition.
Critère de mesure de l'ouvrage: On mesurera la surface réellement exécutée selon les spécifications du Projet, en déduisant les ouvertures de surface supérieure à 1 m², en ajoutant en échange la surface de la partie intérieure du vide, correspondant au développement des jambages et des linteaux.

| Code | U | Désignation | Quantité | Prix | Montant |
|---|---|---|---|---|---|
| mt28mop080l | m | Profilé de départ en aluminium, de 140 mm de largeur. (matériau) | 0.600 | 27.42 | 16.45 |
| mt28mpc020a | kg | Mortier polymérique à prestations élevées, pour la fixation et la régularisation de plaques d'isolation thermique, Weber.therm Base "WEBER CEMARKSA", couleur gris, composé de ciment gris, résines hydrofuges redispersables, sables de granulométrie compensée, additifs et de charges minérales. Selon NF EN 998-1. (matériau) | 4.750 | 0.68 | 3.23 |
| mt16lri100f | m² | Panneau rigide en laine de roche volcanique de haute densité, non revêtu, Isofex "ISOVER", de 140 mm d'épaisseur, selon NF EN 13162, résistance thermique 3,85 m²K/W, conductivité thermique 0,036 W/(mK), Euroclasse A1 de réaction au feu, d'application comme isolation thermique et acoustique en systèmes composés d'une isolation par l'extérieure des façades. (matériau) | 1.050 | 44.10 | 46.31 |
| mt16aaa021a | U | Cheville d'expansion et vis en polypropylène, avec bague d'étanchéité, pour fixation mécanique des panneaux isolants. (matériau) | 6.000 | 0.08 | 0.48 |
| mt28mpc020a | kg | Mortier polymérique à prestations élevées, pour la fixation et la régularisation de plaques d'isolation thermique, Weber.therm Base "WEBER CEMARKSA", couleur gris, composé de ciment gris, résines hydrofuges redispersables, sables de granulométrie compensée, additifs et de charges minérales. Selon NF EN 998-1. | 6.000 | 0.68 | 4.08 |
| mt28mop070d | m | Profil de coin en PVC avec une maille. (matériau) | 0.300 | 3.10 | 0.93 |
| mt28mon040a | m² | Maille de fibre de verre, de 10x10 mm de portée, anti-alcalin, de 200 à 250 g/m² de masse superficielle et 750 à 900 microns d'épaisseur, avec 25 kp/cm² de résistance à la traction, pour armer les mortiers monocouches. (matériau) | 1.050 | 2.41 | 2.53 |
| mt28mpc010aa1a | kg | Mortier monocouche à liants mixtes, pour l'imperméabilisation et la décoration des façades, Weber.pral Clima "WEBER CEMARKSA", finition grattée, couleur Polar, composé de ciment blanc, chaux, résines hydrofuges redispersables, sables de granulométrie compensée, additifs organiques et de pigments minéraux. Selon NF EN 998-1. (matériau) | 14.500 | 0.63 | 9.14 |
| mo053 | h | Compagnon professionnel III/CP2 poseur d'isolants rigides ou flexibles. (main-d'œuvre) | 0.125 | 4.44 | 0.56 |
| mo099 | h | Ouvrier professionnel II/OP poseur d'isolants rigides ou flexibles. (main-d'œuvre) | 0.125 | 2.58 | 0.32 |
| mo038 | h | Compagnon professionnel III/CP2 enduiseur. (main-d'œuvre) | 0.747 | 4.29 | 3.20 |
| mo077 | h | Ouvrier professionnel II/OP enduiseur. (main-d'œuvre) | 0.747 | 2.58 | 1.93 |
| % | % | Coûts directs complémentaires | 2 % | 89.16 | 1.78 |
|  |  | Coûts directs |  |  | 90.94 |
