# Ligne souterraine de distribution basse tension directement enterrée constituée de câbles unipolaires avec conducteur en aluminium, RV 3x240+1x150 mm², sa tension assignée étant de 0,6/1 kV

- Propriété du fichier: CYPE INGENIEROS, S.A.
- Format: FIEBDC-3/2002
- Zone géographique: Algérie
- Coûts indirects: 3.00 %
- Frais généraux: 13.00 %
- Bénéfice: 6.00 %
- TVA: 17.00 %

## X Réseaux divers

### XE Électricité

#### XES Lignes souterraines

**XES030** m Ligne souterraine de distribution basse tension directement enterrée constituée de câbles unipolaires avec conducteur en aluminium, RV 3x240+1x150 mm², sa tension assignée étant de 0,6/1 kV.
Fourniture et installation d'une ligne souterraine de distribution basse tension directement enterrée constituée de 3 câbles unipolaires RV avec conducteur en aluminium, de 240 mm² de section et 1 câble unipolaire RV avec conducteur en aluminium, de 150 mm² de section, sa tension assignée étant de 0,6/1 kV, placés sur lit de sable de 10 cm d'épaisseur, dûment compacté et nivelé avec un pilonneuse vibrante à guidage manuel avec le même sable jusqu'à 10 cm au-dessus de la génératrice supérieure des câbles, ne comprend ni l'excavation ni le remblai postérieur principal des tranchées. Comprend la plaque de protection et le ruban de signalisation. Totalement montée, connectée et testée.
Inclut: Implantation et tracé de la tranchée. Réalisation d'un lit de sable pour l'assise des câbles. Tension des câbles. Réalisation d'un remplissage d'entourage en sable. Mise en place de la plaque de protection. Mise en place du ruban de signalisation. Connexion.
Critère de métré de projet: Longueur moyenne selon documentation graphique du Projet.
Critère de mesure de l'ouvrage: On mesurera la longueur réellement exécutée selon les spécifications du Projet.

| Code | U | Désignation | Quantité | Prix | Montant |
|---|---|---|---|---|---|
| mt01ara010 | m³ | Sable de 0 à 5 mm de diamètre. (matériau) | 0.068 | 10.51 | 0.71 |
| mt35cun350d | m | Câble unipolaire RV, non propagateur de la flamme, avec conducteur d'aluminium classe 2 de 240 mm² de section, avec isolation de polyéthylène réticulé (R) et couverture en PVC (V), sa tension assignée étant de 0,6/1 kV. Selon CEI 60502-1. (matériau) | 3.000 | 8.64 | 25.92 |
| mt35cun350c | m | Câble unipolaire RV, non propagateur de la flamme, avec conducteur d'aluminium classe 2 de 150 mm² de section, avec isolation de polyéthylène réticulé (R) et couverture en PVC (V), sa tension assignée étant de 0,6/1 kV. Selon CEI 60502-1. (matériau) | 1.000 | 5.42 | 5.42 |
| mt35www040 | U | Plaque de protection de câbles enterrés, en polyéthylène, de 250 mm de largeur et 1 m de longueur, couleur jaune, avec l'inscription "ATTENTION! CÂBLES ÉLECTRIQUES" et triangle de risque électrique. (matériau) | 1.000 | 3.08 | 3.08 |
| mt35www030 | m | Ruban de signalisation en polyéthylène, de 150 mm de largeur, couleur jaune, avec l'inscription "ATTENTION! PRÉSENCE DE CÂBLES ÉLECTRIQUES" et triangle de risque électrique. (matériau) | 2.000 | 0.26 | 0.52 |
| mt35www010 | U | Produits complémentaires pour installations électriques. (matériau) | 0.200 | 1.54 | 0.31 |
| mq04dua020b | h | Dumper à décharge frontale de 2 t de charge utile. (matériel) | 0.007 | 6.98 | 0.05 |
| mq02rop020 | h | Pilonneuse vibrante à guidage manuel, de 80 kg, avec plaque de 30x30 cm. (matériel) | 0.055 | 2.64 | 0.15 |
| mq02cia020j | h | Camion citerne de 8 m³ de capacité. (matériel) | 0.001 | 30.20 | 0.03 |
| mo019 | h | Compagnon professionnel III/CP2 VRD espaces privés. (main-d'œuvre) | 0.041 | 4.29 | 0.18 |
| mo111 | h | Ouvrier d'exécution I/OE1 VRD espaces privés. (main-d'œuvre) | 0.041 | 2.48 | 0.10 |
| mo002 | h | Compagnon professionnel III/CP2 électricien. (main-d'œuvre) | 0.184 | 4.44 | 0.82 |
| mo100 | h | Ouvrier professionnel II/OP électricien. (main-d'œuvre) | 0.184 | 2.58 | 0.47 |
| % | % | Coûts directs complémentaires | 2 % | 37.76 | 0.76 |
|  |  | Coûts directs |  |  | 38.52 |
