# Revêtement avec panneau léger de laine de bois, Heraklith Combi Lana "KNAUF INSULATION", de 600x1200 mm et 50 mm d'épaisseur, fixé au parement vertical avec de la colle

- Propriété du fichier: CYPE INGENIEROS, S.A.
- Format: FIEBDC-3/2002
- Zone géographique: Algérie
- Coûts indirects: 3.00 %
- Frais généraux: 13.00 %
- Bénéfice: 6.00 %
- TVA: 17.00 %

## F Aménagements et finitions

### FM Revêtements de murs

#### FMB Bois

**FMB020** m² Revêtement avec panneau léger de laine de bois, Heraklith Combi Lana "KNAUF INSULATION", de 600x1200 mm et 50 mm d'épaisseur, fixé au parement vertical avec de la colle.
Fourniture et mise en place du revêtement décoratif des parements intérieurs via panneau léger de laine de bois, Heraklith Combi Lana "KNAUF INSULATION", de 600x1200 mm et 50 mm d'épaisseur, résistance thermique 1,157 m²K/W, conductivité thermique 0,09 W/(mK), fixé avec de la colle sur la surface régularisée des parements verticaux intérieurs en béton. Comprend la préparation et le nettoyage de la surface, la réalisation des rencontres, les découpes du matériau et les arrêts périmétriques.
Inclut: Préparation et nettoyage de la surface à revêtir. Implantation des joints, des vides et des rencontres. Implantation des panneaux sur le parement. Découpe et présentation des panneaux. Application de la colle. Mise en place et fixation sur le parement. Résolution du périmètre du revêtement. Nettoyage de la surface.
Critère de métré de projet: Surface mesurée selon documentation graphique du Projet, en déduisant les ouvertures de surface supérieure à 2 m².
Critère de mesure de l'ouvrage: On mesurera la surface réellement exécutée selon les spécifications du Projet, en déduisant les ouvertures de surface supérieure à 2 m².

| Code | U | Désignation | Quantité | Prix | Montant |
|---|---|---|---|---|---|
| mt16vki010I | m² | Panneau léger de laine de bois, Heraklith Combi Lana "KNAUF INSULATION", de 600x1200 mm et 50 mm d'épaisseur, formé de copeaux de bois de 1,5 mm de diamètre combinés avec laine minérale, résistance thermique 1,157 m²K/W, conductivité thermique 0,09 W/(mK), densité 240 kg/m³, coefficient de résistance à la diffusion de la vapeur d'eau 0,4 et Euroclasse B-s1,d0 de réaction au feu, selon NF EN 13168, pour isolation thermique et acoustique et protection contre les incendies, dans des bâtiments. (matériau) | 1.050 | 28.71 | 30.15 |
| mt16vki050 | U | Cartouche de colle Heracolle "KNAUF INSULATION", pour le collage de panneaux Heraklith. (matériau) | 0.036 | 7.27 | 0.26 |
| op00cla010 |  | Cloueuse pneumatique. | 1.000 | 0.00 | 0.00 |
| op00cep010 |  | Varlope. | 1.000 | 0.00 | 0.00 |
| mo016 | h | Compagnon professionnel III/CP2 menuisier bois. (main-d'œuvre) | 0.395 | 4.37 | 1.73 |
| mo056 | h | Ouvrier professionnel II/OP menuisier bois. (main-d'œuvre) | 0.395 | 2.60 | 1.03 |
| % | % | Coûts directs complémentaires | 2 % | 33.17 | 0.66 |
|  |  | Coûts directs |  |  | 33.83 |
