# Démolition de carrelage de grès et piquage de la couche de base de mortier, avec marteau électrique, et charge manuelle des décombres dans le camion ou la benne

- Propriété du fichier: CYPE INGENIEROS, S.A.
- Format: FIEBDC-3/2002
- Zone géographique: Algérie
- Coûts indirects: 3.00 %
- Frais généraux: 13.00 %
- Bénéfice: 6.00 %
- TVA: 17.00 %

## F Aménagements et finitions

### FM Revêtements de murs

#### FMD Démolition

**FMD010** m² Démolition de carrelage de grès et piquage de la couche de base de mortier, avec marteau électrique, et charge manuelle des décombres dans le camion ou la benne.
Démolition de carrelage de grès et piquage de la couche de base de mortier, avec marteau électrique, en le supprimant totalement sans détériorer la surface support, qui restera à découvert et prête pour un futur revêtement. Comprend le nettoyage, l'entassement, le retrait et la charge manuelle des décombres dans le camion ou la benne.
Inclut: Démolition d'un carrelage avec marteau électrique. Piquage du mortier de collage. Retrait et entassement des décombres. Nettoyage des restes d'ouvrage. Charge des décombres dans le camion ou la benne.
Critère de métré de projet: Surface mesurée selon documentation graphique du Projet.
Critère de mesure de l'ouvrage: On mesurera la surface réellement démolie selon les spécifications du Projet.

| Code | U | Désignation | Quantité | Prix | Montant |
|---|---|---|---|---|---|
| mq05mai040 | h | Marteau électrique. (matériel) | 0.426 | 2.08 | 0.89 |
| mo111 | h | Ouvrier d'exécution I/OE1 VRD espaces privés. (main-d'œuvre) | 0.513 | 2.48 | 1.27 |
| % | % | Coûts directs complémentaires | 2 % | 2.16 | 0.04 |
|  |  | Coûts directs |  |  | 2.20 |
