# Thermostat de zone, modèle Tacto AZC3TACTOCEB "AIRZONE"

- Propriété du fichier: CYPE INGENIEROS, S.A.
- Format: FIEBDC-3/2002
- Zone géographique: Algérie
- Coûts indirects: 0.03 %
- Frais généraux: 13.00 %
- Bénéfice: 6.00 %
- TVA: 17.00 %

## T Équipements techniques

### TV Climatisation et ventilation

#### TVZ Système multizone Airzone

**TVZ040** U Thermostat de zone, modèle Tacto AZC3TACTOCEB "AIRZONE".
Fourniture et montage de thermostat de zone, modèle Tacto AZC3TACTOCEB "AIRZONE", communication par câble, avec écran tactile LCD monochrome rétro-illuminé pour contrôle de la température de zone par sonde NTC-48K, alimentation par bus d'expansion du système, montage encastré, couleur blanc, avec les fonctionnalités suivantes: ON/OFF de zone, établissement de température de consigne de pas 0,5ºC/1ºF, établissement du mode (arrêt, ventilation, froid et chaud), mode ECO-Sleep, programmations horaires des températures de zone et de mode, accès à distance à d'autres zones du système et communication bidirectionnelle entre les thermostats et la centrale du système. Comprend les accessoires de montage et les éléments de fixation. Totalement monté, connecté et testé.
Inclut: Mise en place, fixation et connexion.
Critère de métré de projet: Nombre d'unités prévues, selon documentation graphique du Projet.
Critère de mesure de l'ouvrage: On mesurera le nombre d'unités réellement exécutées selon les spécifications du Projet.

| Code | U | Désignation | Quantité | Prix | Montant |
|---|---|---|---|---|---|
| mt42air700ac | U | Thermostat de zone, modèle Tacto AZC3TACTOCEB "AIRZONE", communication par câble, avec écran tactile LCD monochrome rétro-illuminé pour contrôle de la température de zone par sonde NTC-48K, alimentation par bus d'expansion du système, montage encastré, couleur blanc, avec les fonctionnalités suivantes: ON/OFF de zone, établissement de température de consigne de pas 0,5ºC/1ºF, établissement du mode (arrêt, ventilation, froid et chaud), mode ECO-Sleep, programmations horaires des températures de zone et de mode, accès à distance à d'autres zones du système et communication bidirectionnelle entre les thermostats et la centrale du système. (matériau) | 1.000 | 133.65 | 133.65 |
| mo004 | h | Compagnon professionnel III/CP2 installateur de climatisation. (main-d'œuvre) | 0.126 | 4.31 | 0.54 |
| mo097 | h | Ouvrier professionnel II/OP installateur de climatisation. (main-d'œuvre) | 0.101 | 2.74 | 0.28 |
| % | % | Coûts directs complémentaires | 2 % | 134.47 | 2.69 |
|  |  | Coûts directs |  |  | 137.16 |
