# Démolition d'un avaloir préfabriqué en béton

- Propriété du fichier: CYPE INGENIEROS, S.A.
- Format: FIEBDC-3/2002
- Zone géographique: Algérie
- Coûts indirects: 3.00 %
- Frais généraux: 13.00 %
- Bénéfice: 6.00 %
- TVA: 19.00 %

## A VRD et aménagements extérieurs

### AA Assainissement

#### AAD Démolition

**AAD030** U Démolition d'un avaloir préfabriqué en béton, avec marteau piqueur, sans détériorer les collecteurs qui pourraient le rejoindre et en aménageant ses extrémités, et charge manuel dans le camion ou la benne.
Démolition d'un avaloir préfabriqué en béton, avec marteau piqueur, sans détériorer les collecteurs qui pourraient le rejoindre et en aménageant ses extrémités, et charge manuel dans le camion ou la benne.
Inclut: Récupération d'un cadre et d'une grille. Démolition de l'élément. Fragmentation des décombres en pièces maniables. Retrait et stockage des décombres. Nettoyage des restes d'ouvrage. Charge manuelle des décombres dans le camion ou la benne.
Critère de métré de projet: Nombre d'unités prévues, selon documentation graphique du Projet.
Critère de mesure de l'ouvrage: On mesurera le nombre d'unités réellement démolies selon les spécifications du Projet.
Critère d'évaluation économique: Le prix comprend la démolition du dallage d'appui et la récupération du cadre et de la grille.

| Code | U | Désignation | Quantité | Prix | Montant |
|---|---|---|---|---|---|
| mq05mai030 | h | Marteau pneumatique. (matériel) | 0.362 | 2.66 | 0.96 |
| mq05pdm110 | h | Compresseur portable diesel moyenne pression 10 m³/min. (matériel) | 0.181 | 4.51 | 0.82 |
| mo112 | h | Ouvrier d'exécution I/OE2 construction. (main-d'œuvre) | 0.405 | 2.31 | 0.94 |
| mo113 | h | Ouvrier d'exécution I/OE1 construction. (main-d'œuvre) | 0.304 | 2.26 | 0.69 |
| % | % | Coûts directs complémentaires | 2 % | 3.41 | 0.07 |
|  |  | Coûts directs |  |  | 3.48 |
