# Bouée de sauvetage pour piscine, en plastique, couleur orange, avec cintre, de 730 mm de diamètre, en acier inoxydable AISI 304, finition polie brillante

- Propriété du fichier: CYPE INGENIEROS, S.A.
- Format: FIEBDC-3/2002
- Zone géographique: Algérie
- Coûts indirects: 3.00 %
- Frais généraux: 13.00 %
- Bénéfice: 6.00 %
- TVA: 17.00 %

## A VRD et aménagements extérieurs

### AP Piscines

#### APA Accessoires

**APA080** U Bouée de sauvetage pour piscine, en plastique, couleur orange, avec cintre, de 730 mm de diamètre, en acier inoxydable AISI 304, finition polie brillante.
Fourniture et mise en place de bouée de sauvetage pour piscine, en plastique, couleur orange, avec cintre, de 730 mm de diamètre, en acier inoxydable AISI 304, finition polie brillante, y compris vis papillons. Totalement monté et testé par l'entreprise installatrice.
Inclut: Montage et fixation des composants.
Critère de métré de projet: Nombre d'unités prévues, selon documentation graphique du Projet.
Critère de mesure de l'ouvrage: On mesurera le nombre d'unités réellement exécutées selon les spécifications du Projet.

| Code | U | Désignation | Quantité | Prix | Montant |
|---|---|---|---|---|---|
| mt47pep070b | U | Bouée de sauvetage pour piscine, en plastique, couleur orange, avec cintre, de 730 mm de diamètre, en acier inoxydable AISI 304, finition polie brillante, y compris vis papillons. (matériau) | 1.000 | 253.09 | 253.09 |
| mo080 | h | Ouvrier professionnel II/OP monteur. (main-d'œuvre) | 0.226 | 2.46 | 0.56 |
| % | % | Coûts directs complémentaires | 2 % | 253.65 | 5.07 |
|  |  | Coûts directs |  |  | 258.72 |
