# Peinture au chloro-caoutchouc dans des piscines

- Propriété du fichier: CYPE INGENIEROS, S.A.
- Format: FIEBDC-3/2002
- Zone géographique: Algérie
- Coûts indirects: 3.00 %
- Frais généraux: 13.00 %
- Bénéfice: 6.00 %
- TVA: 17.00 %

## A VRD et aménagements extérieurs

### AP Piscines

#### APP Peintures

**APP010** m² Peinture au chloro-caoutchouc dans des piscines, lavage de la surface avec un acide chlorydrique dilué avec 10% d'eau, couche de fond avec peinture au chloro-caoutchouc, finition semi-brillante, à base de résines de chloro-caoutchouc et plastifiants insaponifiables, diluée dans 20% à 30% de dissolvant à base de hydrocarbures aromatiques, et de deux couches de finition avec le même produit non dilué (rendement: 0,125 l/m² par couche).
Réalisation dans des piscines d'une couche de finition avec peinture au chloro-caoutchouc, par application d'une couche de fond avec peinture au chloro-caoutchouc, finition semi-brillante, à base de résines de chloro-caoutchouc et plastifiants insaponifiables, couleur rouge, résistant à l'abrasion et à l'immersion dans l'eau, diluée dans 20% à 30% de dissolvant à base de hydrocarbures aromatiques, appliquée de préférence au pinceau pour faciliter la pénétration, et de deux couches de finition avec le même produit non dilué (rendement: 0,125 l/m² par couche). Comprend la préparation de la couche de base via lavage de sa surface avec une dissolution d'acide chlorydrique dans l'eau à 10% et rinçage postérieur avec de l'eau.
Inclut: Préparation et nettoyage de la surface support. Application de la couche de fond. Application de deux couches de finition.
Critère de métré de projet: Surface mesurée selon documentation graphique du Projet, avec le même critère que le support base.
Critère de mesure de l'ouvrage: On mesurera la surface réellement exécutée selon les spécifications du Projet, avec le même critère que le support de base.

| Code | U | Désignation | Quantité | Prix | Montant |
|---|---|---|---|---|---|
| mt27pfj120 | l | Solution d'acide chlorydrique diluée dans l'eau à dix pour cent. (matériau) | 0.300 | 4.90 | 1.47 |
| mt27pdj020c | l | Peinture au chloro-caoutchouc, finition semi-brillante, à base de résines de chloro-caoutchouc et plastifiants insaponifiables, couleur rouge, résistant à l'abrasion et à l'immersion dans l'eau, appliquée à la brosse, au rouleau ou au pistolet. (matériau) | 0.094 | 17.30 | 1.63 |
| mt27wad100a | l | Dissolvant formulé à base de hydrocarbures aromatiques à point d'ébullition élevé. (matériau) | 0.031 | 3.94 | 0.12 |
| mt27pdj020c | l | Peinture au chloro-caoutchouc, finition semi-brillante, à base de résines de chloro-caoutchouc et plastifiants insaponifiables, couleur rouge, résistant à l'abrasion et à l'immersion dans l'eau, appliquée à la brosse, au rouleau ou au pistolet. | 0.250 | 17.30 | 4.33 |
| op00tal020 |  | Agitateur. | 1.000 | 0.00 | 0.00 |
| mo038 | h | Compagnon professionnel III/CP2 peintre. (main-d'œuvre) | 0.317 | 3.34 | 1.06 |
| mo076 | h | Ouvrier professionnel II/OP peintre. (main-d'œuvre) | 0.317 | 2.46 | 0.78 |
| % | % | Coûts directs complémentaires | 2 % | 9.39 | 0.19 |
|  |  | Coûts directs |  |  | 9.58 |
