# Gazon synthétique

- Propriété du fichier: CYPE INGENIEROS, S.A.
- Format: FIEBDC-3/2002
- Zone géographique: Algérie
- Devise: DZD
- Coûts indirects: 3.00 %
- Frais généraux: 13.00 %
- Bénéfice: 6.00 %
- TVA: 19.00 %

## A VRD et aménagements extérieurs

### AV Espaces verts et mobilier urbain

#### AVG Gazons et pelouses

**AVG030** m² Gazon synthétique.
Revêtement de sol en gazon synthétique, en quatre nuances de vert et de marron, composé de mèches droites monofilament Dogbone DB Shape de 3/8" de fibre 100% polyéthylène résistant aux rayons UV, 5200/8 décitex, 120 microns d'épaisseur et mèches droites texturisées de 3/8" de fibre 100% polypropylène résistant aux rayons UV, 3000/6 décitex, 110 microns d'épaisseur, tissées sur base de polypropylène drainant renforcée avec une couche de feutre, avec thermofixation et scellement avec latex, de 25 mm de hauteur de poil, 27 mm de hauteur totale de moquette, 2280 g/m² et 16800 mèches/m²; bande d'union de géotextile de polypropylène, de 300 mm de largeur et adhésif en polyuréthane bicomposant, lestage avec 5 kg/m² de granulats siliceux, de granulométrie comprise entre 0,4 et 0,8 mm; pour un usage décoratif.
Critère d'évaluation économique: Le prix ne comprend pas la surface base.
Inclut: Implantation. Mise en place du gazon synthétique. Lestage de la surface.
Critère pour le métré: Surface mesurée selon documentation graphique du Projet.
Critère pour le mémoire: On mesurera la surface réellement exécutée selon les spécifications du Projet.

| Code | U | Désignation | Quantité | Prix | Montant |
|---|---|---|---|---|---|
| mt47cit230b | m² | Gazon synthétique, en quatre nuances de vert et de marron, composé de mèches droites monofilament Dogbone DB Shape de 3/8" de fibre 100% polyéthylène résistant aux rayons UV, 5200/8 décitex, 120 microns d'épaisseur et mèches droites texturisées de 3/8" de fibre 100% polypropylène résistant aux rayons UV, 3000/6 décitex, 110 microns d'épaisseur, tissées sur base de polypropylène drainant renforcée avec une couche de feutre, avec thermofixation et scellement avec latex, de 25 mm de hauteur de poil, 27 mm de hauteur totale de moquette, 2280 g/m² et 16800 mèches/m², fourni en rouleaux. (matériau) | 1.040 | 2016.86 | 2097.53 |
| mt47cit250d | m | Bande d'union de géotextile de polypropylène, de 300 mm de largeur, fournie en rouleaux. (matériau) | 0.420 | 125.26 | 52.61 |
| mt47cit260a | kg | Adhésif en polyuréthane bicomposant. (matériau) | 0.300 | 510.25 | 153.08 |
| mt47cit004a | kg | Granulats siliceux, de granulométrie comprise entre 0,4 et 0,8 mm, fournis en sacs. (matériau) | 5.000 | 17.24 | 86.20 |
| mq07cel010 | h | Chariot élévateur diesel à double traction de 8 t. (matériel) | 0.217 | 2656.20 | 576.40 |
| mo041 | h | Compagnon professionnel III/CP2 VRD espaces publics. (main-d'œuvre) | 0.227 | 698.09 | 158.47 |
| mo087 | h | Ouvrier professionnel II/OP VRD espaces publics. (main-d'œuvre) | 0.284 | 521.84 | 148.20 |
| % | % | Frais de chantier des unités d'ouvrage | 2 % | 3272.49 | 65.45 |
|  |  | Coûts directs |  |  | 3337.94 |
