# Linteau de bois scié de pin de Monterey (Pinus radiata)

- Propriété du fichier: CYPE INGENIEROS, S.A.
- Format: FIEBDC-3/2002
- Zone géographique: Algérie
- Coûts indirects: 3.00 %
- Frais généraux: 13.00 %
- Bénéfice: 6.00 %
- TVA: 17.00 %

## E Enveloppe et finition extérieure

### EC Éléments complémentaires de façade

#### ECL Linteaux

**ECL040** m³ Linteau de bois scié de pin de Monterey (Pinus radiata), de 10x10 à 15x30 cm de section et jusqu'à 6 m de longueur, classe résistante C-16, protection du bois de classe de pénétration NP2, travaillée en atelier.
Fourniture et mise en place de linteau de bois scié de pin de Monterey (Pinus radiata), finition brossée, de 10x10 à 15x30 cm de section et jusqu'à 6 m de longueur, pour applications structurales, classe résistante C-16 selon NF EN 338 et NF EN 1912 et protection face aux agents biotiques qui correspondent à la classe de pénétration NP2 (3 mm dans les faces latérales de l'aubier) selon NF EN 351-1. Comprend la préparation de la zone d'appui, les découpes, les entailles pour un couplage correct, le nivellement et la mise en place des jambages de la baie. Travaillé en atelier et mis en place sur chantier.
Inclut: Implantation du niveau d'appui des éléments. Mise en place et fixation provisoire du linteau. Aplomb et nivellement. Exécution des assemblages. Réparation des défauts superficiels.
Critère de métré de projet: Volume mesuré selon documentation graphique du Projet, en s'appuyant sur les plus grandes dimensions transversales pour les pièces n'ayant pas de sections rectangulaires ou carrées, et la longueur comprenant les appuis.
Critère de mesure de l'ouvrage: On mesurera le volume réellement exécuté selon les spécifications du Projet, en s'appuyant sur les plus grandes dimensions transversales pour les pièces n'ayant pas de sections rectangulaires ou carrées, les appuis étant compris dans la longueur.

| Code | U | Désignation | Quantité | Prix | Montant |
|---|---|---|---|---|---|
| mt07mee050s | m³ | Bois scié de pin de Monterey (Pinus radiata) avec finition brossée, pour linteau de 10x10 à 15x30 cm de section et jusqu'à 6 m de longueur, pour applications structurales, classe résistante C-16 selon NF EN 338 et NF EN 1912 et protection face aux agents biotiques qui correspondent à la classe de pénétration NP2 (3 mm dans les faces latérales de l'aubier) selon NF EN 351-1, travaillée en atelier. (matériau) | 1.000 | 468.75 | 468.75 |
| op00cla010 |  | Cloueuse pneumatique. | 1.000 | 0.00 | 0.00 |
| op00cep010 |  | Varlope. | 1.000 | 0.00 | 0.00 |
| op00sie020 |  | Scie circulaire à disque fixe, pour table de travail. | 1.000 | 0.00 | 0.00 |
| mo016 | h | Compagnon professionnel III/CP2 menuisier bois. (main-d'œuvre) | 10.133 | 4.37 | 44.28 |
| mo056 | h | Ouvrier professionnel II/OP menuisier bois. (main-d'œuvre) | 5.067 | 2.60 | 13.17 |
| % | % | Coûts directs complémentaires | 2 % | 526.20 | 10.52 |
|  |  | Coûts directs |  |  | 536.72 |
