# Plinthe en béton polymère à surface polie

- Propriété du fichier: CYPE INGENIEROS, S.A.
- Format: FIEBDC-3/2002
- Zone géographique: Algérie
- Devise: DZD
- Coûts indirects: 3.00 %
- Frais généraux: 13.00 %
- Bénéfice: 6.00 %
- TVA: 19.00 %

## E Enveloppe et finition extérieure

### EC Éléments complémentaires de façade

#### ECT Plinthes

**ECT010** m Plinthe en béton polymère à surface polie, couleur à choisir, de 100x20 mm, avec ancrage métallique en acier inoxydable et grave adhérée à la surface sur sa face inférieure; mise en place avec du mortier-colle flexible et de grande adhérence, C2 S2 sur une couche de régularisation de mortier de ciment, confectionné sur chantier, avec adjuvant hydrofuge, dosage 1:3, sur lequel on introduit les ancrages métalliques; et scellage des joints entre pièces et, s'il y a lieu, des assemblages avec les murs, avec mastic de polyuréthane, application préalable de l'apprêt.
Plinthe en béton polymère à surface polie, couleur à choisir, de 100x20 mm, avec ancrage métallique en acier inoxydable et grave adhérée à la surface sur sa face inférieure; mise en place avec du mortier-colle flexible et de grande adhérence, C2 S2 sur une couche de régularisation de mortier de ciment, confectionné sur chantier, avec adjuvant hydrofuge, dosage 1:3, sur lequel on introduit les ancrages métalliques; et scellage des joints entre pièces et, s'il y a lieu, des assemblages avec les murs, avec mastic de polyuréthane, application préalable de l'apprêt.
Inclut: Implantation des pièces. Découpe des pièces. Mise en place de règles et de fils d'aplomb fixés au mur. Mise en place et à l'aplomb, nivellement et alignement. Scellage des joints et nettoyage.
Critère de métré de projet: Longueur mesurée par son plus grand développement linéaire, selon documentation graphique du Projet.
Critère de mesure de l'ouvrage: On mesurera, par son plus grand développement linéaire, la longueur réellement exécutée selon les spécifications du Projet, y compris la longueur qui pourrait être perdue dans les onglets.

| Code | U | Désignation | Quantité | Prix | Montant |
|---|---|---|---|---|---|
| mt08aaa010a | m³ | Eau. (matériau) | 0.006 | 171.86 | 1.03 |
| mt01arg005a | t | Sable de carrière, pour mortier confectionné sur le chantier. (matériau) | 0.007 | 1777.75 | 12.44 |
| mt08cem000a | kg | Ciment gris en sacs. (matériau) | 2.250 | 12.49 | 28.10 |
| mt08adt010 | kg | Adjuvant hydrofuge pour imperméabilisation des mortiers ou des bétons. (matériau) | 0.045 | 137.49 | 6.19 |
| mt20wwa040 | kg | Mortier-colle flexible et de grande adhérence, C2 S2, selon NF EN 12004. (matériau) | 3.000 | 53.71 | 161.13 |
| mt20zhp010l | m | Plinthe en béton polymère à surface polie, couleur à choisir, de 100x20 mm, avec ancrage métallique en acier inoxydable et grave adhérée à la surface sur sa face inférieure, fournie en pièces jusqu'à 1,3 m de longueur. (matériau) | 1.050 | 1505.74 | 1581.03 |
| mt20wwa025 | m | Profil en mousse de polyéthylène, de 6 mm de diamètre, pour remplissage des joints. (matériau) | 1.200 | 41.89 | 50.27 |
| mt20wwa035 | U | Pot d'apprêt pour mastics (250 cm³). (matériau) | 0.052 | 574.65 | 29.88 |
| mt20wwa030 | U | Pot de mastic de polyuréthane imperméable (310 cm³). (matériau) | 0.103 | 786.25 | 80.98 |
| mq06hor010 | h | Bétonnière. (matériel) | 0.005 | 141.41 | 0.71 |
| op00amo010 |  | Rectifieuse ou scie radiale. | 1.000 | 0.00 | 0.00 |
| mo020 | h | Compagnon professionnel III/CP2 construction. (main-d'œuvre) | 0.437 | 461.40 | 201.63 |
| mo113 | h | Ouvrier d'exécution I/OE1 construction. (main-d'œuvre) | 0.483 | 329.49 | 159.14 |
| % | % | Frais de chantier des unités d'ouvrage | 2 % | 2312.53 | 46.25 |
|  |  | Coûts directs |  |  | 2358.78 |
